# Dorfgemeinschaftszentrum Graustein
Angebotsaufforderung (GAEB 90, DA83)
Projektbezeichnung: An der Dorfaue 3
Projektbezeichnung: 03130 Spremberg /OT Graustein
Währung: EUR
Auftraggeber: Stadt Spremberg Am Markt 1 03130 Spremberg

## Lüftung
Datum: 05.12.25

*Hinweis*
Dorfgemeinschaftszentrum Graustein
An der Dorfaue 3
03130 Spremberg/ Grodk

Stadt Spremberg
Am Markt 1
03130 Spremberg/ Grodk

Leistungsverzeichnis -
LOS 15 Lüftung

*Hinweis*
Allgemein zum Vorhaben
Der Ortsteil Graustein/Syjk besitzt im Ortskern ein
Dorfgemeinschaftshaus, eine Kita, eine ehemalige
Turnhalle, die als Mehrzweckhalle genutzt wird und ein
Feuerwehrgerätehaus. Das Dorfgemeinschaftshaus, die
Kita und die ehemalige Turnhalle befinden sich auf
einem Grundstück "An der Dorfaue Nr. 2" und bilden eine
geschlossene Einheit. Das Feuerwehrgerätehaus befindet
sich ein paar Meter weiter entfernt auf dem Dorfanger,
auf dem Grundstück "An der Dorfaue Nr.4".
Die Planung sieht die Schaffung eines neuen
Dorfgemeinschaftszentrum vor, welches die Kita, das
Dorfgemeinschaftshaus und das Feuerwehrgerätehaus samt
einer gemeinschaftlich nutzbaren Mehrzweckhalle auf dem
Grundstück "An der Dorfaue 2" vereint. Dieses soll auch
in der Haustechnik umgesetzt werden. Alle Gebäude auf
dem Grundstück sollen durch eine Heizzentrale versorgt
werden.

Für das Bauvorhaben wurden Fördermittel im Rahmen von
LEADER beantragt und genehmigt. Für die Beantragung der
Fördermittel war eine Unterteilung des Bauvorhabens in
folgende Einzelvorhaben nötig:

        1. Teilsanierung Dorfgemeinschaftshaus,
        2. Neubau Kindertagesstätte,
        3. Sanierung Mehrzweckraum,
        4. Sanierung & Neubau Feuerwehr,
        5. Heizungszentrale,
        6. Außenanalgen Kita und
        7. Außenanlagen Allgemein.

Die Unterteilung in Einzelvorhaben ist als jeweilige
Leistungsgrenze zu betrachten.
Der Bieter hat diese Unterteilung der Einzelvorhaben in
jeglicher Form (Angebote, Aufmaße, Rechnungen,
Nachträge, etc.) zu berücksichtigen.

Dorfgemeinschaftshaus
Das Dorfgemeinschaftshaus befindet sich bereits auf dem
Grundstück und ist mit einem separaten Zugang von der
Dorfstraße aus zugänglich.Das massiv errichtete
eingeschossige Gebäude mit Keller und ausgebautem
Dachgeschoss besitzt eine Gesamtfläche von 280,0 m². Am
Dorfgemeinschaftshaus sind überwiegend
Instandhaltungsmaßnahmen erforderlich. Die
Bestandsfenster sollen mit einem Schutzanstrich
überarbeitet werden. Zusätzlich ist der Einbau einer
Drainage inkl. neuer Abdichtung der erdberührten
Bauteile erforderlich. Im Obergeschoss sind zwei
Fenster zu Rettungsfenstern umzuarbeiten. Dafür wird
die Brüstung abgebrochen, Fenstertüren eingesetzt und
mit einem Geländer gesichert. Im Kellergeschoss wird
der Kellerraum zur Heizzentrale ertüchtigt. Hierfür
wird der Fußboden abgesenkt. Die Bestandsbodenplatte
wird abgebrochen, eventuell erfolgen
Sicherungsmaßnahmen am Bestandsfundament und
anschließend wird eine neue Bodenplatte hergestellt.
Haustechnisch ist eine Blitzschutzanlage und
Sicherheits- beleuchtung einzubauen und das vorgegeben
Zählerkonzept umzusetzen. Die Heizzentrale wird im
Kellergeschoss installiert.

Kindertagesstätte
Die Kindertagesstätte wird zukünftig in einem Neubau
untergebracht. Dieser, ein eingeschossiger rechteckiger
Baukörper, erstreckt sich entlang der nördlichen
Grundstücksgrenze und gliedert sich in 3 Gebäudeteile
mit je einem eigenen flach geneigten Satteldach. Der
Neubau hat eine Bruttogeschossfläche von 592m². Der
Neubau wird in Holzbauweise errichtet. Die
Fassadenbekleidung ist unterschiedlich: An den
Giebelseiten ist eine Fassadentafel vorgesehen. Dabei
werden die einzelnen Gebäudeteile farblich getrennt. An
den Stirnseiten ist die Fortführung des Dachmaterials,
Stehpfalz-Blech, vorgesehen. Die Innenwand-bekleidung
wird hauptsächlich eine Holzsichtschalung und in den
Funktionsräumen Trockenbauplatten sein. In den Giebeln
befinden sich große konische Fensterelemente.
Haustechnisch erhält der Kita-Neubau einen eigenen
Strom-, Trinkwasser- und Datenanschluss. Zusätzlich
erhält der Neubau eine PV- Anlage. Es ist Blitzschutz
und Sicherheitsbeleuchtung vorgesehen.
Heizungstechnisch wird er über die Heizzentrale (im
Dorfgemeinschaftshaus untergebracht) des Grundstückes
versorgt. Es erfolgt der Schutzwasseranschluss an die
vorhandene Sammelgrube.

Mehrzweckraum
Der Mehrzweckraum der Dorfgemeinschaft Graustein
gliedert sich direkt an den Anbau der
Bestandskindertagesstätte an. Das eingeschossige
Gebäude ist nicht unterkellert. Der aktuelle bauliche
Zustand des Mehrzweckraumes ist mittelmäßig. Risse in
den Wänden sind auf einen fehlenden Ringanker und die
defekten Regen- und Schmutzwasserleitungen
zurückzuführen die den Untergrund aufgeweicht haben und
dadurch die Setzungen verursacht haben. Der flache
Anbau nördlich am Mehrzweckraum ist in einem schlechten
Zustand und ist nicht erhaltenswert. Dieser wird mit
dem Neubau Kindertagesstätte abgebrochen. Die
Bruttogrundfläche beträgt ca. 326 m². Der Mehrzweckraum
dient der Kita als Bewegungsraum, den örtlichen
Vereinen und Senioren als Sportraum, der
Dorfgemeinschaft als Veranstaltungsraum und der
Feuerwehr als Schulungsraum. Der Mehrzweckraum und ein
Teil des angrenzenden Anbaus werden saniert und
umgebaut.  Mit der Sanierung sollen Lager, Damen- und
Herrenumkleide, -toiletten und -duschen sowie ein
barrierefreies WC entstehen. Zusätzlich sind die
Hausmeister- und die Holzwerkstatt mit im Anbau
untergebracht. Im hinteren Teil des Mehrzweckraumes
werden noch zwei Lager für die Kita & Gartengeräte des
Hausmeisters abgetrennt. Das Bodenniveau des
Mehrzweckraumes liegt tiefer als das des Anbaus. Um die
Barrierefreiheit herzustellen, wird der Fußboden
angehoben. Nur im Bereich der Lagerräume bleibt das
alte Niveau, da diese ausschließlich von draußen
zugänglich sind. Die Dachkonstruktion wird komplett
erneuert. Anschließend werden auf dem Dach PV-Module
installiert. Das Bestandsdach des Anbaus wird nicht
saniert. Die Fassade des Mehrzweckraumes wird
energetisch saniert. Der Anbau wurde 2011 energetisch
ertüchtigt und erhält lediglich einen neuen Anstrich.
Haustechnisch ist das Gebäude über den Bereich
Feuerwehr an Strom-, Trinkwasser-, Schmutzwasser und
Daten angeschlossen. Es ist Blitzschutz und eine
Sicherheitsbeleuchtung vorgesehen. Zusätzlich erhält
der Mehrzweckraum eine PV-Anlage. Heizungstechnisch
wird er über die Heizzentrale (im Dorfgemeinschaftshaus
untergebracht) des Grundstückes versorgt.

Feuerwehr
Das Bestandsgebäude, das aktuell durch die Kita genutzt
wird, gliedert sich in zwei Gebäudeteile, den Altbau
mit Keller- und Dachgeschoss sowie einen
eingeschossigen Anbau. Der Anbau dient gleichzeitig als
Verbindungsbau zum angrenzenden Mehrzweckraum. Die
Feuerwehr nutzt in Zukunft nur eine Hälfte des Anbaus
sowie das Erdgeschoss vom Altbau. Der
Fahrzeughallenneubau, ein eingeschossiger rechteckiger
Baukörper mit ca. 150m² Grundfläche, schließt sich an
der Westseite des Altbaus an. Das Gebäude ist mit einem
flach geneigten Satteldach versehen. In dem Teilbereich
des Anbaus, der künftig zur Feuerwehr gehört, entsteht
der Umkleide- und Sanitärbereich. Dieser erhält einen
separaten Eingang, den Alarmierungseingang. Im
Erdgeschoss des Altbaus entstehen Bereiche für die
Jugendfeuerwehr, Lager- & Werkstatträume, ein
Aufenthaltsraum für die Kameraden und das Büro des
Ortswehrleiters.Im Keller- geschoss des Altbaus sind,
wie im Bestand, die Haustechnikräume vorgesehen. Das
Dachgeschoss behält seine jetzige Nutzung als
Lagerfläche und wird baulich nur minimal angefasst.Zum
angrenzenden Mehrzweckraum besteht weiterhin eine
Verbindung, da dieser als Schulungsraum von der
Feuerwehr genutzt werden soll. Die Fassaden der
Bestandsgebäude bleiben erhalten. Lediglich der Anbau
erhält einen neuen Anstrich. Die Fassadenbekleidung ist
unterschiedlich: An den Giebelseiten ist eine
Fassadentafel vorgesehen. An den Stirnseiten ist die
Fortführung des Dachmaterials, Stehpfalz-Blech,
vorgesehen. Im Giebel zur Hofseite befindet sich ein
großes konische Fensterelemente. Der Giebel
straßenseitig erhält 2 große Rolltore. Haustechnisch
behält das Gebäude alle vorhandenen Strom-,
Trinkwasser-, Schmutzwasser und Datenanschlüsse. Es ist
eine Sicherheitsbeleuchtung vorgesehen.
Heizungstechnisch wird es über die Heizzentrale (im
Dorfgemeinschaftshaus untergebracht) des Grundstückes
versorgt.

Grundstück
Das Grundstück An der Dorfaue 2 in 03130 Graustein /
Syjk, Gemarkung Graustein, Flurstück 464 befindet sich
im Bereich des Dorfzentrums. In allen Richtungen grenzt
das Grundstück unmittelbar an den Siedlungsraum.
Östlich, südlich und westlich grenzt das Gelände direkt
an die Straße "An der Dorfaue". Im Norden befindet sich
in einer Entfernung von ca. 6 Metern der
Feuerlöschteich. Das Gelände fällt nach Norden zum
angrenzenden Teich hin stetig ab.

*Hinweis*
Erschließung
Das Grundstück ist während der Bauphase über eine
direkte Zufahrt von der Straße "An der Dorfaue" auf der
westlichen Grundstücksseite erreichbar. Zusätzlich ist
die Zufahrt über die Straße "An der Dorfaue" auch von
der östlichen Grundstücksseite möglich. Die vorhandene
Anwohnerstraße darf allerdings nur mit begrenztem
Gesamtgewicht von 7,5 t während der Bauphase genutzt
werden. Bei dem Straßenabschnitt handelt es sich um
eine Einbahnstraße.

Ver- und Entsorgung
Das Grundstück ist bereits voll erschlossen. Für die
Bauausführung werden Baustrom- und Bauwasseranschlüsse
eingerichtet.
Aufgrund der Größe wird es mehrere Baustromverteiler
geben. Diese befinden sich in den unterschiedlichen
Gebäudebereichen.
Max. Zuleitungen zur Entnahme ca. 80 m.
Der vorhandeneTrinkwasserhausanschluss im
Bestandsgebäudes zukünftige Feuerwehr wird als
Bauwasserentnahmestelle vorgerichtet. Bauwasserentnahme
ist nur hier möglich. Diese Bedingungen sind in die
Einheitspreise einzukalkulieren.

*Hinweis*
KALKULATIONSHINWEISE TECHNIK

BEFESTIGUNGSMATERIAL
Sämtliche Befestigungsmaterialien und die
dazugehörigen, notwendigen Arbeiten wie Rohrschellen
körperschallgedämmt DIN 4109, bauaufsichtlich
zugelassene (Metall-)Dübel (auch Spreizdübel),
entsprechende Bohrungen für diese in Stahlbeton- oder
auch Trockenbauwänden und Stockschrauben bzw.
Gewindestäbe sind, wenn nicht explizit als separate
Position aufgeführt, in die Einheitspreise mit
einzukalkulieren. Sonderbefestigungen können z.T. als
Profilstahlkonstruktion separat vergütet werden.

LEISTUNGSUMFANG
Mit den im Leistungsverzeichnis enthaltenen Angaben
über Bauarten, Bauteil, Baustoff und Abmessungen gelten
auch der Herstellungsvorgang und -ablauf bis zur
fertigen Leistung unter Zugrundelegung der anerkannten
Ausführungsbestimmungen der DIN-Normen, als
beschrieben. Sämtliche, nachfolgenden Positionen sind,
wenn nicht anders vermerkt, inkl. Montage zu verstehen.
Auch die Lieferung der dazugehörigen Stoffe und
Bauteile sowie Dichtungs- und Befestigungsmaterialien
einschl. Abladen und Lagern auf der Baustelle ist
einzukalkulieren.

FABRIKATE UND MATERIALIEN
Die in der Leistungsbeschreibung angebotenen Fabrikate
und Materialien sind grundsätzlich zu liefern und
einzubauen. Über die Verwendung von alternativ
angebotenen Fabrikaten und Materialien entscheidet der
Auftraggeber. Änderungen sind nur mit schriftlicher
Zustimmung durch den Auftraggeber zulässig. Werden
ausländische Fabrikate angeboten, so wird der Einbau
nur zugelassen, wenn das ausländische Fabrikat über ein
Prüfzeugnis einer anerkannten Materialprüfanstalt in
der Bundesrepublik Deutschland verfügt, oder dieses
Fabrikat allgemein bauaufsichtlich zugelassen ist.

KOORDINIERUNG DER ARBEITEN
Vor Montagebeginn ist mit den beteiligen
Installationsfirmen und der Bauleitung die Montage in
technischer und organisatorischer Hinsicht zu klären.
Montage und Befestigungsart sind aufeinander
abzustimmen. Jeder hat sich prinzipiell an die
vorgesehene Leitungsführung zu halten. Diese ist aus
den Plänen ersichtlich bzw. mit der Bauleitung
festzulegen. Die Installationsfirmen müssen ihre
Montagezeichnungen im Einvernehmen mit der Bauleitung
aufeinander abstimmen und koordinieren. Bei
willkürlicher Montage kann die Bauleitung Anlagenteile
entfernen und neu montieren lassen.

*Hinweis*
Normen und Vorschriften

Für die Ausführung der Anlagen gelten die VOB/C  sowie
die Vorschriften und behördlichen
Ausführungsvorschriften in ihrer jeweils neuesten
Fassung. Dazu gehören unter anderem:

Die neuesten Vorschriften und Brandschutzbedingungen
der Feuerwehr, die gewerbepolizeilichen und
baupolizeilichen Bestimmungen mit einschlägigen
Weisungen sowie die UVV-Vorschriften.

Weiterhin gelten die einschlägigen DIN-, DIN-EN-, VDE-
und AGI-Vorschriften.

*Hinweis*
Baustelleneinrichtung:
Der AN richtet die Baustelle für sämtliche, in der
Leistungsbeschreibung aufgeführte Leistungen  ein, hält
sie während der Bauzeit vor und beräumt diese nach
Beendigung der Bauarbeiten. Tagesunterkünfte für den AN
werden durch den Bauherrn nicht zur Verfügung gestellt.
Auf dem Grundstück können keine Tagesunterkünfte
errichtet werden. Lagerplätze können bedingt nur in
Absprache mit dem Bauherrn zur Verfügung gestellt
werden. Alle dafür notwendigen Leistungen sind in die
Einheitspreise einzukalkulieren.

Teilnahme an Bauberatungen
Bauberatungen finden wöchentlich statt. Eine Teilnahme
ist zwingend sicher zu stellen. Mindestens
2 Wochen vor Beginn der eigenen Leistung ist eine
Teilnahme abzusichern.

Schuttbeseitigung:
Schutt- und Abbruchmassen werden auch ohne gesonderte
Erwähnung im LV Eigentum des AN und sind arbeitstäglich
zu beseitigen. Dazu gehören auch Verpackungsmaterialien
und sonstige Abfälle. Die Schuttbeseitigung ist täglich
vom Auftragnehmer durchzuführen.

Materialanlieferung:
Die Anlieferung von Material hat fracht- u.
verpackungsfrei bis zur Verwendungsstelle zu erfolgen.
Hilfskräfte zum Entladen der Teile werden nicht zur
Verfügung gestellt. Alle Lieferungen, auch kleinsten
Umfangs, sind vom Auftragnehmer auf der Baustelle in
Empfang zu nehmen. An den Auftraggeber gesandte
Lieferungen werden auf Kosten des Auftragnehmers an den
Absender zurückgeschickt.

Nutzungsüberlassung:
 Lager und Arbeitsplätze: begrenzt siehe BE-Plan
 Wasseranschlüsse: am Gebäude, siehe BE-Plan
 Elektroanschlüsse: am Gebäude, siehe BE-Plan

Der Anschluss selbst und die Verteilung / Zuführung zu
den Arbeitsbereichen gehören zum Leistungsumfang des
AN. Aufwendungen dafür sind in den Angebotspreis
einzurechnen.

*Hinweis*
430  Lufttechnische Anlagen

Allgemein

Generell wurde durch den Bauherrn der Wunsch geäußert,
auf maschinelle Lüftungsanlagen soweit wie möglich zu
verzichten.
Gemäß Abstimmung kann die komplette notwendige Lüftung
(einschl. Luftwechsel zum Feuchteschutz) der einzelnen
Gebäude nutzerabhängig über Fensterlüftung realisiert
werden.

Lüftung Kita:

Alle innenliegenden Sanitärräume erhalten eine
Abluftanlage gemäß DIN 18017-3. Die Zuluft ist als
Nachströmung über angrenzende Aufenthaltsräume
vorgesehen. Dadurch ist eine Vorwärmung auch im
Winterfall sichergestellt. Sofern die erforderlichen
Zuluftmengen die Undichtigkeiten an Fugen und Fenstern
überschreiten, werden zusätzlich Fensterfalzlüfter im
oberen Fensterbereich eingebaut.
Entsprechend den Empfehlungen der VDI 6000 Blatt 6
erhalten auch Sanitärräume mit Fenstern eine
Abluftanlage. Diese werden mit verringerten Luftmengen
geplant.
Die Abluftanlagen werden als dezentrale Einzellüfter
ausgeführt, wobei direkt nebeneinander liegende
Bereiche sinnvoll zusammengefasst werden. Die Fortluft
wird über Dach ausgeblasen. Als Steuerung ist eine
Dauerlüftung mit Zeitsteuerung (nutzungsabhängig)
vorgesehen.
Zur Luftführung sind Wickelfalzrohre aus Stahlblech
vorgesehen, die im Bereich der Dachdurchführung gegen
Schwitzwasserbildung wärmegedämmt werden.
Brandschutztechnische Maßnahmen sind nicht notwendig.

Die wesentlichen Lüftungskomponenten der Kochküche
werden aus dem Bestand übernommen. Es ist eine
Edelstahl-Ablufthaube oberhalb des Kochbereiches
vorgesehen, welche durch den Küchenbauer an ihren neuen
Standort umgesetzt wird. Die Umsetzung des
Abluftventilators inkl. die Montage neuer
Wickelfalzrohre und Ausblashaube über Dach ist
Bestandteil dieses Leistungsverzeichnisses.

Lüftung Mehrzweckraum bzw. Sanitärräume:

Sämtliche Sanitär- und Umkleiderräume werden mechanisch
be- und entlüftet.
Da die erforderlich Luftmenge im Bereich der
Umkleide-/Duschräume ein Maß übersteigt, dass sinnvoll
über Undichtigkeiten bzw. Fensterfalzlüfter nachströmt,
wurde eine Unterdecken-Kompaktlüftungsgerät mit
Wärmerückgewinnung geplant.
Die Ansaugung der Außenluft erfolgt über eine Haube
über Dach. Danach erfolgt eine Vorwärmung der Zuluft
über die Wärmerückgewinnung und Nacherwärmung mittels
Elektro-Heizregister.
Die Frischluft strömt dann von den Umkleide-/Vorräumen
zu den WC-/Duschräumen über und wird hier über
Tellerventile abgesaugt. Von den Abluftventilen strömt
die Luft über Wickelfalzrohre zum Lüftungsgerät, gibt
die Wärme über die Wärmerückgewinnung an die Zuluft ab
und wird über Dach ausgeblasen.
Als Steuerung ist eine Dauerlüftung mit Zeitsteuerung
(nutzungsabhängig) und Feuchteregelung vorgesehen.
Dadurch wird in den Umkleideräumen eine annehmbare
Luftqualität sichergestellt und Schimmelbildung in den
Feuchträumen verhindert.
Zur Luftführung sind Wickelfalzrohre aus Stahlblech
vorgesehen, die im Bereich der Dachdurchführung gegen
Schwitzwasserbildung wärmegedämmt werden.
Brandschutztechnische Maßnahmen sind nicht notwendig.

Lüftung Feuerwehr:

Alle innenliegenden Sanitärräume erhalten eine
Abluftanlage gemäß DIN 18017-3. Die Zuluft ist als
Nachströmung über angrenzende Aufenthaltsräume
vorgesehen. Dadurch ist eine Vorwärmung auch im
Winterfall sichergestellt. Sofern die erforderlichen
Zuluftmengen die Undichtigkeiten an Fugen und Fenstern
überschreiten, werden zusätzlich Fensterfalzlüfter im
oberen Fensterbereich eingebaut.
Entsprechend den Empfehlungen der VDI 6000 Blatt 6
erhalten auch Sanitärräume mit Fenstern eine
Abluftanlage. Diese werden mit verringerten Luftmengen
geplant.

Die Abluftanlagen werden als dezentrale Einzellüfter
ausgeführt, wobei direkt nebeneinander liegende
Bereiche sinnvoll zusammengefasst werden. Die Fortluft
wird über Dach ausgeblasen. Als Steuerung ist eine
Dauerlüftung mit Zeitsteuerung (nutzungsabhängig)
vorgesehen.
Zur Luftführung sind Wickelfalzrohre aus Stahlblech
vorgesehen, die im Bereich der Dachdurchführung gegen
Schwitzwasserbildung wärmegedämmt werden.
Brandschutztechnische Maßnahmen sind nicht notwendig.

Abgas-Absauganlage
Zur Abgas-Absaugung ist eine Kompaktanlage für zwei
Einsatzfahrzeuge geplant, die je Fahrzeug als
mitlaufende Schlauchabsaugung mit automatisch lösenden
Abgaszangen vorgesehen ist. Die Ansteuerung erfolgt
wahlweise über einen potentialfreien Kontakt (z.B. vom
Rolltor) oder über einen Schlagtaster. Der
Abgasventilator wird in der Fahrzeughalle an der Decke
befestigt und über Wickelfalzrohre mit den
Saugschlitzkanälen verbunden. Die Fortluft wird über
die Außenwand seitlich ausgeblasen.

*Hinweis*
Nachfolgend aufgeführte Leistungen soweit zutreffend
und nicht gesondert im LV erwähnt, sind in den
Angebotspreis einzurechnen:

Nach Beendigung der Arbeiten sind folgende Unterlagen
in Form einer Schlussdokumentation in einer gesonderten
Mappe dem AG zu überreichen:
       1) Fachunternehmererklärung
       2) Bautagesberichte
       3) Revisionszeichnungen (soweit erforderlich,
z.B. Grundleitungsplan)
       4) Bauaufsichtliche Zulassung
       5) Lieferscheine
       6) verwendete Materialien
       7) ggf. Pflegeanleitungen
Aufwendungen für alle technologisch bedingten
Unterbrechungen und sonstige zeitliche Unterbrechnungen
in Abhängigkeit vom Bauablauf alle am Bau beteiligten
Firmen
Aufwendungen für die Baustelleneinrichtung des AN
Herrichten der Lager- und Standortflächen für die BE
des AN
Schutz- und Sicherungsmaßnahmen
allefür die Arbeiten des AN und seiner NAN
erforderlichen Schutz- und Arbeitsgerüste, Sicherung
der Zugänge
Arbeits- und Transportgeräte
alle erforderlichen Befestigungen / Beleuchtungen der
Verkehrs-, Lager- und Arbeitsflächen
die Sicherung der Baustelle während der Arbeiten
zusätzlich erforderliche und die Einholung der dafür
erforderlichen verkehrsrechtlichen Genehmigungen
Aufwendungen für die Einhaltung der geltenden
Unfallverhütungsvorschriften der Bauberufsgenossenschaft
erforderliche untergrundbedingte Vorarbeiten
Hubbühnen, Kräne, Bagger, sonstige Montagegeräte und
Hilfsmittel
alle Sicherungs- und Schutzmaßnahmen baulicher und
sonstiger Natur am Objekt selbst und gegenüber den
angrenzenden Liegenschaften gegen Gefahren der
Schädigung von Personen und Zerstörung von Sachen
Schutz angrenzender Bauteile vor Beschädigung und
Verschmutzung
Für die angebotenen Leistungen übernimmt der
Auftragnehmer die Verpflichtung der Vollständigkeit,
d.h. Leistungen und Nebenleistungen, die zur
fachgerechten Ausführung erforderlich sind, sind auch
ohne gesonderte Erwähnung im LV in den EP der Position
einzurechnen. Eine gesonderte Vergütung durch den
Bauherrn erfolgt nicht.
Sämtl. Kosten für die entsprechend dem
Kreislaufwirtschafts-/ Abfallgesetz (KrW/AbfG) u.
sonstigen gesetzlichen Bestimmungen
erforderliche Materialtrennung / Sortierung
Verbindungs- und Befestigungsmittel
Schutzmaßnahmen angrenzender Bauteile

*Hinweis*
Leistungsverzeichnis und Zeichnungen:

Die Ausführungsunterlagen in Papier- sowie digitaler
Form werden in 1- facher Ausfertigung zur Ausführung
übergeben.

Jede weitere Ausfertigung ist kostenpflichtig.

Die im Leistungverzeichnis enthaltene Bedarfspositionen
sind nur auf Anordnung des Bauherrn auszuführen.

Die Positionen des Titels Regiearbeiten kennzeichnen
den verbindlichen Stundenlohn, inkl. Maschinen- und
Geräteeinsatz. Die Ausführung von Arbeiten und
Leistungen, welche nicht im LV enthalten sind, erfolgt
nur auf besondere Anweisung des AG und zum Nachweis.
Das bauausführende Unternehmen hat die Notwendigkeit
dieser Leistungen nachzuweisen.

Die Ausführung von Besonderen Leistungen ist vorher mit
dem Bauherrn / Bauüberwacher abzustimmen bzw. durch den
Bauherrn / Bauüberwacher anzuordnen. In der Regel
erfolgen hierzu Festlegungen in den wöchentlichen
Bauberatungen.

Maße und Mengenangaben:
Die in der Leistungsbeschreibung angegebenen Maße sind
Richtmaße und sind vor Baubeginn vor Ort abzunehmen und
zu kontrollieren.

Bauaufmaß:
Das Aufmaß ist vom Auftragnehmer eigenverantwortlich am
Bau zu nehmen.

Angebot:
Sofern nicht gesondert erwähnt wird, verstehen sich
alle nachfolgend im Leistungsverzeichnis aufgeführten
Positionen einschließlich der zur Erfüllung der
Leistung notwendigen Tätigkeiten wie liefern, laden,
fördern, lagern und entladen, inkl. der Materialien,
sowie Maschinen- und Geräteeinsatz.

Sonstiges:
Vor Aufnahme der Bautätigkeit ist mit dem Bauherrn /
Bauüberwacher eine Beratung zur Technologie und den
terminlichen Ablauf der Baudurchführung und den damit
verbundenen Einschränkungen zu führen. Vom AN ist ein
detaillierter Bauablaufplan rechtzeitig vor Beginn der
Ausführung dem Bauherrn zur Bestätigung vorzulegen.
Kosten dafür sind in den Angebotspreis einzurechnen und
erfahren keine gesonderte Vergütung.

In Abhängigkeit von der Wahl der Technologie des AN
sind die Baustellenbereiche gemäß den geltenden
Vorschriften und Richtlinien zu sichern.

Die Bautechnologie ist unter Maßgabe der
Aufrechterhaltung der Zugänglichkeit der angrenzenden
Bebauung und Sicherheit der Bausubstanz zu wählen und
entsprechend bei der Kalkulation der Positionen der
Leistungsbeschreibung zu berücksichtigen.

Bei Differenzen zwischen Langtext und Kurztext der Pos.
gilt grundsätzlich der Langtext.

### 1 Kindertagesstätte

*Hinweis*
KG 430 - Raumlufttechnische Anlagen

*Hinweis*
KG 431 - Lüftungsanlagen

#### 1.1 sonst. Ventilatoren und Zubehör

**1.1.10 Unterputzgehäuse universal, ohne Brandschutz**
Unterputzgehäuse universal, ohne Brandschutz

Einzellüftungsanlage entsprechend DIN 18017 T.3 für die
Lüftung von Toiletten, Bädern, Wohnungsküchen mittels
bedarfsgesteuerter Einzellüftungsgeräte für Unterputz-/
Aufputzeinbau zum Anschluss an eine eigene oder
gemeinsame Hauptleitung.
Nachstehende Lüftungsanlage besteht aus
Ventilatorgehäuse (Rohbauset), Ventilatoreinsatz
(Endmontageset), eventuellem
Zubehör und den Rohrsystemteilen.
zur Aufnahme eines Ventilatoreinsatzes für Einbau in
Installationsschacht, Vorwandsysteme, Wand oder Decke.
Ausblasstutzen DN 80mm nach oben, links oder rechts
abgehend, durch Umstecken auch rückseitig
positionierbar.
Integrierte luftdichte Rückluftsperrklappe,
wartungsfrei.
Komfortabler Elektro-Anschluss durch entnehmbare
Steckverbindung. Anschlussmöglichkeit für Zweitraumlüftung oder WC-Becken-Anbindung über Spülrohr
DN50/40/30 (seitlich links, rechts oder unten).
Universalgehäuse aus schlagfestem Kunststoff, weiß,
Brandklasse B2 mit rückseitigen Befestigungs-Nuten zur
Aufnahme der Montagehalterung.
Lieferung einschließlich Putzdeckel für die
Rohbauphase.
Maße: B/H/T 230x230x89mm.
Menge: 9,000 St

**1.1.20 Ventilatoreinsatz V = 60 cbm/h, Nachlauf, codierbar**
Ventilator-Einsatz mit codierbarem Nachlauf und
Intervallbetrieb, 60 m³/h Volumenstrom. Spiralgehäuse
mit aerodynamisch und akustisch optimiertem
Radial-Laufrad,
hoher Druckreserve und niedrigem Geräuschpegel.
Schallschutz entspr. DIN 4109 T.2.
Werkzeuglose Einschubmontage unter gleichzeitigem
elektrischem Kontaktschluss der Steckkupplung.
Energiesparender Kondensatormotor in geschlossenem
Aluminiumgussgehäuse. Wartungsfreie Kugellager für
40.000
Betriebsstunden.
Flache Fassade aus hochwertigem Kunststoff, Alpinweiß.
Luftfilter (Klasse G2) als Dauerfilter
(spülmaschinenfest) unter der aufklappbaren,
geschlossenen Frontplatte.
Integrierte Filter-Verschmutzungs-anzeige mit optischem
Warnhinweis für anstehende Reinigung.

Steuerung:
Nach Bedarf, über handelsüblichen Ein-/Ausschalter
(parallel mit Raumlicht), codierbare Zeitphasen:
Anlaufverzögerung 0 oder 45 Sek.,
Nachlaufzeit von 6, 10, 15 oder
21 Min., Intervall 4, 8, 12, 24 Std.
Die Intervallfunktion kann mit zusätzlichem Schalter
deaktiviert werden.

Leistung:
Planmäßiger Volumenstrom = 60 m³/h
bei 260 Pa Druckreserve.

Geräusch:
Schalldruck bei AL = 10m² = 35 dB(A)
Schallleistung 39 dB(A)

Schutzart:
IPX5 (strahlwassergeschützt), schutzisoliert, geeignet
zum Einbau im Bereich 1 von Nassräumen

Elektrische Daten:
230 V, 50 Hz, 18 Watt
Menge: 9,000 St

**1.1.30 Umsetzung Ventilatorbox, fetthaltige Abluft, 1.500 m³/h**
Umsetzung Ventilatorbox, fetthaltige Abluft

V= 1.500 m³/h
Anschlussdurchmesser D=250 mm
Abmaße ca. HxBxT 50x50x70 cm

einschl. Demontage an derzeitigem Standort (auch
Stufenschalter in Küchenhaube), Transport zum neuen
Standort (horizontale Wegstrecke ca. 80 m) und Montage
an Wand/Fußboden im Obergeschoss der Kita und
Installation des Stufenschalter in der bauseits
umgesetzten Küchenhaube im Erdgeschoss (einfache
Kabellänge 5 m)

derzeitiger Standort: Außenwand Feuerwehrgebäude
(Liegenschaft Baustelle) in ca. 3,0 m Höhe

neuer Standort: Obergeschoss Kita (Liegenschaft
Baustelle)

einschl. passender Wandkonsole und 4 Stk.
Schwingungsdämpfer und allem sonstigen Kleinmaterial
Menge: 1,000 St

#### 1.2 Lüftungskanäle/-Leitungen und Zubehör

*Hinweis*
Hinweis
Die nachfolgend aufgeführten Ausführungen zielen darauf
ab, eine den hygienischen Empfehlungen der VDI 6022,
der Stufe Empfehlung entsprechende, sowie energetisch
optimierte RLT-Anlage nach DIN EN 16798 zu erstellen.
Die weitergehenden detaillierten Anforderungen dieser
Richtline/Norm sind zu beachten.

Von den verwendeten Materialien dürfen keine Emissionen
gesundheitsgefährdender Stoffe ausgehen und diese
dürfen keine Nährböden für Mikroorganismen bieten.
Die Oberflächen, insbesondere der Schalldämpfer, sind
abriebfest auszuführen.
Die Materialeignung ist durch entsprechende
Erfahrungswerte, Untersuchungsergebnisse oder
Zertifizierungen auf Anforderung zu belegen.

Werkseitige Vorreinigung und entsprechender Schutz der
Bauteilöffnungen gegen Verunreinigungen beim Transport
durch Verpackung ab Herstellerwerk ist notwendig.
Auch ist eine entsprechende Abdeckung von offenen
Kanalteilen nach jedem Werktag anzubringen, sodass
Verunreinigungen vorgebeugt werden kann.

Reinigungsöffnungen mindestens aller 7,50 m, sowie vor
und hinter Einbauteilen (Abweichung bei Küchenlüftung).

Hilfs-, Dicht- und Schmiermittel, sowie Rohrschellen,
Klemmringe, 0-Ringe u.ä. werden als im Angebotspreis
mit inbegriffen verstanden.

**1.2.10 Wickelfalzrohr Stahl verz DN100**
STLB-Bau 2022-04 075
Wickelfalzrohr aus verzinktem Stahl,
Luftdichtheitsklasse ATC3 DIN EN 16798-3, Maße DIN EN
1506, DN 100, mit Einsteckende, geschraubt/genietet,
Druckbereich von -750 bis 2000 Pa, mit
Aufhänge-/Auflagekonstruktion, schallgedämmt,
befestigen mit Befestigungsmitteln mit
bauaufsichtlichem Verwendbarkeitsnachweis einschl.
Bohrungen, Befestigungsuntergrund Stahlbeton.
Menge: 25,000 m

**1.2.20 Wickelfalzrohr Stahl verz. DN125**
desgleichen wie vor, jedoch:
Wickelfalzrohr
Nennweite 125
Menge: 20,000 m

**1.2.30 Wickelfalzrohr Stahl verz. DN160**
desgleichen wie vor, jedoch:
Wickelfalzrohr
Nennweite 160
Menge: 6,000 m

**1.2.40 Bogen Luftleitg rund 90Grad Stahl verz**
STLB-Bau 2022-04 075
Bogen, für Luftleitung, rund, Luftdichtheitsklasse ATC3
DIN EN 16798-3, 90 Grad, aus verzinktem Stahl, DN 100,
mit Einsteckenden, mit Lippendichtung, selbstsichernd,
Druckbereich von -750 bis 1000 Pa, mit
Aufhänge-/Auflagekonstruktion DIN EN 12236,
schallgedämmt, befestigen mit Befestigungsmitteln mit
bauaufsichtlichem Verwendbarkeitsnachweis einschl.
Bohrungen, Befestigungsuntergrund Stahlbeton.
Menge: 20,000 St

**1.2.50 Bogen Stahl verz. DN125**
desgleichen wie vor, jedoch:
Nennweite 125
Menge: 15,000 St

**1.2.60 Bogen Stahl verz. DN160**
desgleichen wie vor, jedoch:
Nennweite 160
Menge: 10,000 St

**1.2.70 Übergangsstück Luftleitg rund Stahl verz DN125**
STLB-Bau 2020-10 075
Übergangsstück, für Luftleitung, rund,
Luftdichtheitsklasse ATC3 DIN EN 16798-3, konisch, Maße
DIN EN 1506, aus verzinktem Stahl, größter DN 125, mit
Einsteckenden, mit Lippendichtung, selbstsichernd,
geschraubt/genietet, Druckbereich von -750 bis 2000 Pa,
mit Aufhänge-/Auflagekonstruktion DIN EN 12236,
schallgedämmt, befestigen mit Befestigungsmitteln mit
bauaufsichtlichem Verwendbarkeitsnachweis einschl.
Bohrungen, Befestigungsuntergrund Stahlbeton.
Menge: 10,000 St

**1.2.80 Übergangsstück Stahl verz. DN160**
desgleichen wie vor, jedoch:
Nennweite 160
Menge: 4,000 St

**1.2.90 Steckverbinder Luftleitg rund Stahl verz**
STLB-Bau 2022-04 075
Steckverbinder, für Luftleitung, rund,
Luftdichtheitsklasse ATC3 DIN EN 16798-3, Maße DIN EN
1506, aus verzinktem Stahl, DN 100, Druckbereich von
-750 bis 2000 Pa, mit Aufhänge-/Auflagekonstruktion DIN
EN 12236, schallgedämmt, befestigen mit
Befestigungsmitteln mit bauaufsichtlichem
Verwendbarkeitsnachweis einschl. Bohrungen,
Befestigungsuntergrund Stahlbeton.
Menge: 20,000 St

**1.2.100 Steckverbinder Luftleitg rund Stahl verz DN125**
desgleichen wie vor, jedoch:
Nennweite 125
Menge: 10,000 St

**1.2.110 Steckverbinder Luftleitg rund Stahl verz DN160**
desgleichen wie vor, jedoch:
Nennweite 160
Menge: 5,000 St

**1.2.120 Abzweigstück Luftleitg rund 90Grad Stahl verz DN100**
STLB-Bau 2020-10 075
Abzweigstück, für Luftleitung, rund,
Luftdichtheitsklasse ATC3 DIN EN 16798-3, 90 Grad, Maße
DIN EN 1506, aus verzinktem Stahl, größter DN 100, mit
Einsteckenden, mit Lippendichtung, selbstsichernd,
geschraubt/genietet, min./max. Temperatur der
geförderten Luft -15 bis 40 Grad C, Druckbereich von
-750 bis 2000 Pa, mit Aufhänge-/Auflagekonstruktion DIN
EN 12236, schallgedämmt, befestigen mit
Befestigungsmitteln mit bauaufsichtlichem
Verwendbarkeitsnachweis einschl. Bohrungen,
Befestigungsuntergrund Stahlbeton.
Menge: 5,000 St

**1.2.130 Abzweigstück 90Grad Stahl verz. DN125**
desgleichen wie vor, jedoch:
Nennweite 125
Menge: 2,000 St

**1.2.140 Abzweigstück 90Grad Stahl verz. DN160**
desgleichen wie vor, jedoch:
Nennweite 160
Menge: 2,000 St

**1.2.150 Enddeckel Luftleitg rund Stahl verz DN100**
STLB-Bau 2022-04 075
Enddeckel, für Luftleitung, rund Luftdichtheitsklasse
ATC3 DIN EN 16798-3, Maße DIN EN 1506, aus verzinktem
Stahl, DN 100, zum Einstecken, mit Lippendichtung,
min./max. Temperatur der geförderten Luft -15 bis 40
Grad C, Druckbereich von -750 bis 2000 Pa, mit
Aufhänge-/Auflagekonstruktion DIN EN 12236,
schallgedämmt, befestigen mit Befestigungsmitteln mit
bauaufsichtlichem Verwendbarkeitsnachweis einschl.
Bohrungen, Befestigungsuntergrund Stahlbeton.
Menge: 2,000 St

**1.2.160 Enddeckel Luftleitg rund Stahl verz DN125**
desgleichen wie vor, jedoch:
Nennweite 125
Menge: 2,000 St

**1.2.170 Enddeckel Luftleitg rund Stahl verz DN160**
desgleichen wie vor, jedoch:
Nennweite 160
Menge: 2,000 St

**1.2.180 Luftltg rund flexibel Alu DN100 ATC3 Aufhänge-/Auflagekonstruktion schallg.**
STLB-Bau 2020-10 075
Luftleitung, rund, flexibel, aus Aluminium, Ausführung
C DIN EN 13180, DN 100, min./max. Temperatur der
geförderten Luft -15 bis 40 Grad C,
Luftdichtheitsklasse ATC3 DIN EN 16798-3, mit
Aufhänge-/Auflagekonstruktion DIN EN 12236,
schallgedämmt, befestigen mit Befestigungsmitteln mit
bauaufsichtlichem Verwendbarkeitsnachweis einschl.
Bohrungen, Befestigungsuntergrund Stahlbeton.
Menge: 9,000 m

*Hinweis*
Ausführung Küchenabluft / Kalkulationshinweise

Normen
VDI 2052
VDI 6022
DIN 16282-5
M-LüAR

Mindestforderungen
- Dichtheitsklasse D
- Kanalfalze fettdicht abgedichtet
- Kanalstöße mit Luftkanaldichtstoff abgedichtet
- Rahmenschieber anstatt Kanalklammern verwenden
- Längsfalze der Kanäle so anordnen, daß sie "oben"
liegen
- Kanäle mit leichtem Gefälle verlegen
- an Tiefpunkten Ablasshähne in den Kanälen
installieren
- vor und nach Umlenkungen und Einbauteilen
Revisionsöffnungen vorsehen
- Reviöffnungen möglichst nicht in die Kanalsohle
einbauen, sondern seitlich (Abmessung muss dem
Querschnitt der Leitung entsprechen - mind. 3.600 cm²)
- Reinigungsöffnungen aller 3 m

**1.2.190 Luftltg rund ATC2 Stahl verz geschweißt DN250 -750-1000Pa H bis 3,5m Aufhänge-/Auflagekonstruktion schallg.**
STLB-Bau 2022-04 075
Luftleitung, rund, aerosolatdicht, Luftdichtheitsklasse
ATC2 DIN EN 16798-3, aus verzinktem Stahl, geschweißt,
DN 250, mit Einsteckende, geschraubt/genietet, mit
Dichtungsband, min./max. Temperatur der geförderten
Luft -15 bis 80 Grad C, Druckbereich von -750 bis 1000
Pa, Montagehöhe über Gelände/Fußboden bis 3,5 m, mit
Aufhänge-/Auflagekonstruktion, schallgedämmt,
befestigen mit Befestigungsmitteln mit
bauaufsichtlichem Verwendbarkeitsnachweis einschl.
Bohrungen, Befestigungsuntergrund Stahlbeton.
Menge: 6,000 m

**1.2.200 Bogen Luftleitg rund 90Grad Stahl verz DN250 glatt H bis 3,5m**
STLB-Bau 2022-04 075
Bogen, für Luftleitung, rund, aerosolatdicht,
Luftdichtheitsklasse ATC2 DIN EN 16798-3. 90 Grad, aus
verzinktem Stahl, DN 250, glatt, mit Einsteckenden, mit
Lippendichtung, geschraubt/genietet, mit Dichtungsband,
min./max. Temperatur der geförderten Luft -15 bis 80
Grad C, Druckbereich von -750 bis 1000 Pa, Montagehöhe
über Gelände/Fußboden bis 3,5 m, mit
Aufhänge-/Auflagekonstruktion, schallgedämmt,
befestigen mit Befestigungsmitteln mit
bauaufsichtlichem Verwendbarkeitsnachweis einschl.
Bohrungen, Befestigungsuntergrund Stahlbeton.
Menge: 8,000 St

#### 1.3 Dachdurchführungen

**1.3.10 Dachdurchführung rund mit Flansch, gedämmt, Di125mm**
Runde Dachdurchführung bestehend aus vertikalem Rohr,
aus verzinktem Stahl mit Innenisolierung und innenrohr
mit angebautem, abgedichteten Dachflansch.
Steildachausführung mit Flansch aus verz. Stahl.
Die Isolierung ist unten geschlossen, das Innenrohr als
Nippel verlängert.
Material: Verzinktes Stahlblech
Dachneigung: 1-45° gem. Aufmaß vor Ort
Anschlussdurchmesser Wickelfalzrohr unten: D125mm
Dachdurchführung außen: D200mm
Menge: 2,000 St

**1.3.20 Dachdurchführung rund mit Flansch, gedämmt, Di160mm**
desgleichen wie vor, jedoch:
Anschlussdurchmesser Wickelfalzrohr unten: D160mm
Dachdurchführung außen: D250mm
Menge: 1,000 St

**1.3.30 Dachdurchführung rund mit Flansch, gedämmt, Di250mm**
desgleichen wie vor, jedoch:
Anschlussdurchmesser Wickelfalzrohr unten: D250mm
Dachdurchführung außen: D315mm
Menge: 1,000 St

**1.3.40 Adapter für Dachhaube, Di125/Da200mm**
Adapter für die Montage der Dachhaube, schließt die
Dachdurchführung ab und nimmt die Haube auf.
Material: Verzinktes Stahlblech
Anschlussdurchmesser Wickelfalzrohr unten: D125mm
Dachdurchführung außen: D200mm
Menge: 2,000 St

**1.3.50 Adapter für Dachhaube, Di160/Da250mm**
desgleichen wie vor, jedoch:

Anschlussdurchmesser Wickelfalzrohr unten: D160mm
Dachdurchführung außen: D250mm
Menge: 1,000 St

**1.3.60 Adapter für Dachhaube, Di250/Da315mm**
desgleichen wie vor, jedoch:

Anschlussdurchmesser Wickelfalzrohr unten: D250mm
Dachdurchführung außen: D315mm
Menge: 1,000 St

**1.3.70 Dachhaube Abluft rund, Di125mm**
Dachhaube für Zu - und Abluft zum Anschluß an runde
Rohrleitungen, aus verzinktem Blech, mit seitlich
umlaufender Regenschürze und innenliegendem
Schutzgitter. Anschluß an Rohrleitungen mit
Einsteckende.

Material: Verzinktes Stahlblech
Anschlussdurchmesser: D125mm
Menge: 2,000 St

**1.3.80 Dachhaube Abluft rund, Di160mm**
desgleichen wie vor, jedoch:

Anschlussdurchmesser: D160mm
Menge: 1,000 St

**1.3.90 Deflektorhaube Stahl verz Gr.250 Vogelschutzgitter**
STLB-Bau 2022-04 075
Deflektorhaube, für Fortluft, Deflektor mit Trichter
und Entwässerungsrohr, aus verzinktem Stahl, mit
Steckverbinder, Nenndurchmesser 250, zur Montage auf
vorgerichtetem Dachsockel, aus verzinktem Stahl,
wärmegedämmt, mit Vogelschutzgitter.
Menge: 1,000 St

*Hinweis*
KG 439 - Lufttechnische Anlagen, Sonstiges

#### 1.4 Isolierung Lüftung

**1.4.10 Wärmedämmung Luftltg DN125 Gebäude Mineralwolle AS-Qualität Matte D 20mm**
STLB-Bau 2022-04 047
Wärmedämmung ohne Ummantelung DIN 4140 an haus- und
betriebstechnischen Anlagen, an Luftleitung, rund, DN
125, Mindestabstände DIN 4140 sind nicht eingehalten,
im Gebäude, keine ausreichende Konvektion bzw.
unzureichender Abstand zu Objekten, Dämmung aus
Mineralwolle DIN EN 14303, AS-Qualität, als
Lamellenmatte, Dämmschichtdicke 20 mm, Baustoffklasse
DIN 4102-1 A (nichtbrennbar), Wärmeleitfähigkeit 0,040
W/(mK) bei 40 Grad C Mitteltemperatur DIN EN 12667,
kaschiert mit Alufolie, Arbeitshöhe des Montageortes
bis 3,5 m über der Standfläche des hierfür
erforderlichen Gerüstes, die Vorhaltung des Gerüsts für
Arbeiten anderer AN wird gesondert vergütet.
Menge: 5,000 m

**1.4.20 Wärmedämmung Luftltg DN 160**
desgleichen wie vor, jedoch:
DN160
Menge: 4,000 m

**1.4.30 Wärmedämmung Luftltg DN 250**
desgleichen wie vor, jedoch:
DN250
Menge: 3,000 m

#### 1.5 Sonstiges

**1.5.10 Profilstahlkonstruktion, Stahl, verzinkt**
Profilstahlkonstruktion für Stütz-, Hänge-, Trag- und
Sonderbefestigungen aus Profilschienen, Fertigelemente
aus vorgefertigten Installationsbausteinen,
Verschraubungs- und Verbindungszubehör mit Schrauben,
Beilagscheiben, Muttern, etc., sind in den
Einheitspreis mit
einzurechnen,
mit für Zugzonen zugelassenen Dübeln,
Ausführung sendzimiert verzinkt,
mit statischem Nachweis nach Erfordernis,
Abrechnung nach Handelsgewichten,

liefern und fachgerecht montieren incl. aller
Nebenleistungen
Menge: 40,000 kg

**1.5.20 Ablaufstutzen Lüftungskanal, 1"**
Ablaufstutzen 1" dient zur Ableitung von Kondensat und
anderen Flüssigkeiten aus runden und eckigen
Luftleitungssystemen und Geräten. Der Ablaufstutzen
verfügt über einen kleinen Trichter (Konusscheibe) und
zeichnet sich durch einen geringen Montageaufwand, Loch
bohren und Stutzen einbauen, aus. Sämtliche Teile des
Ablaufstutzen sind korrosionsgeschützt.
Material: Messing verchromt
Menge: 3,000 St

**1.5.30 Bezeichnungsschild Stahl verz Kunststoffabdeck. H 100mm B 100mm kleben**
STLB-Bau 2019-10 042
Bezeichnungsschild, Farbe und Beschriftung nach Angaben
des AG, aus verzinktem Stahl mit Kunststoffabdeckung,
Beschriftung 3-zeilig, gedruckt, rechteckig, Höhe 100
mm, Breite 100 mm, Befestigung durch Kleben,
Befestigungsuntergrund Stahl.
Menge: 5,000 St

**1.5.40 Flußrichtungspfeil**
Flußrichtungspfeil aus PVC
Kennfarben gemäß DIN 2404,
Befestigung auf der Dämmschicht,
bzw. Ummantelung
Befestigungsart: Kleben
Menge: 25,000 St

*Hinweis*
KG 490 - Sonstige Maßnahmen für technische Anlagen

*Hinweis*
KG 499 - Sonstiges zur KG 490

#### 1.6 Sonstiges

*Hinweis*
STLB-Bau 2017-04 099
Die vom AN zu erstellenden Unterlagen, mit
CAD-Programm, als Montagepläne und -unterlagen, werden
nach abgestimmten Terminplänen dem AG zur Genehmigung
3-fach zur Verfügung gestellt, als
Papierzeichnung/Plotterausdruck, Ausdruck farbig, auf
DIN A 4, Format gefaltet.

**1.6.10 Montageplanung**
Montageplanung analog vorstehender Standardbeschreibung
Menge: 1,000 St

*Hinweis*
STLB-Bau 2017-04 099
Bestandsunterlagen, bestehend aus Bestandsplänen,
Beschreibung der Anlagen mit Grund- und
Verfahrensfließschemata DIN EN ISO 10628,
Funktionsbeschreibungen, Zusammenstellung der Anlagen
mit allen Leistungen der Bauelemente, Zusammenstellung
einzuhaltender Raumanforderungen, Betriebsanleitung mit
Beschreibung der Bedienungsvorgänge für automatischen
Betrieb und Handbetrieb im Störfall, mit Angaben über
Einbauorte und Funktionen der Schalt-, Mess-, Steuer-
und Regelgeräte, von Sicherheitseinrichtungen und
-schaltungen, Erklärung der Signalanzeigen für Betrieb,
Störung und Alarm, Wartungsanleitung mit Liste aller
Bauteile mit Angaben Hersteller/Typ, Bestelldaten mit
Leistungen, Maße, Ersatzteile, Anschrift, Telefon- und
Telefax-Nummer des Kundendienststützpunktes u.ä.,
erforderliche Hilfsmittel und Hilfsstoffe sowie
Sonderwerkzeuge, Schmierstoffe und Reinigungsgeräte,
Wartungs- und Inspektionsintervalle, Mess- und
Prüfgrößen und die erforderlichen Messgeräte,
Qualifikation des durchführenden Personals, Protokolle
über vom AN durchgeführte Funktions- und
Leistungsmessungen sowie über Schulungen des
Bedienungspersonals, Protokolle über durchgeführte
Dichtheitsprüfungen und Abnahmebescheinigungen
behördlicher Abnahmen, Anwenderhandbuch des
eingesetzten Gebäudeautomations-Systems.

**1.6.20 Bestandsunterlagen**
Bestandsunterlagen analog vorstehender
Standardbeschreibung
Menge: 1,000 St

**1.6.30 Bestandsplan CAD**
STLB-Bau 2022-04 070
Bestandsplan erstellen, mit CAD-Programm, anhand von
Montageplänen des AN in vom AG auf
Datenträger/Schnittstelle zur Verfügung gestellten
Bauplänen des Architekten, Übergabe vor der Abnahme,
als Papierzeichnung/Plotterausdruck und
Datenträger/Schnittstelle zur CAD-Verarbeitung, farbig,
gefaltet DIN A 4, einschl. Übergabe der Pläne,
Datenaustausch über Datenträger, USB.
Menge: 1,000 St

**1.6.40 Einweisungen**
Einweisungen des technischen Personales des AGs /
Nutzers
Organisation Termin, Einladung
Vorführung / Einweisung unter Beteiligung des
jeweiligen  Werkskundendienstes
als Gesamteinweisung oder als Einzeleinweisungen
einschl. eines Protokolls mit Bestätigung der
erfolgreichen Einweisung in alle Anlagenbestandteile
Menge: 1,000 St

**1.6.50 Monteur/-in sämtliche Kosten/Zuschläge**
*** Bedarfsposition ohne GB
STLB-Bau 2022-04 091
Stundenlohnarbeiten durch Monteur/-in
der Verrechnungssatz für die jeweilige Arbeitskraft
umfasst sämtliche Aufwendungen wie Lohn- und
Gehaltskosten, Lohn- und Gehaltsnebenkosten, Zuschläge,
lohngebundene und lohnabhängige Kosten, sonstige
Sozialkosten, Gemeinkosten, Wagnis und Gewinn.
Menge: 1,000 h

**1.6.60 Aufbau Abbau fahrbares Gerüst 4Wo H 4m**
STLB-Bau 2022-04 001
Aufbauen, Abbauen fahrbares Gerüst DIN 4420-3, DIN EN
12810, einschl. Grundeinsatzzeit (4 Wochen),
Systemgerüst DIN EN 12810-1 als Rahmengerüst,
Lastklasse 3 (2 kN/m2),
Länge Gerüst/-bauteil '2' m,

Breite Gerüst/-bauteil '1,5' m, eine genutzte

Gerüstlage, Höhe der obersten Gerüstlage 4 m, im
Gebäude, Arbeitsfläche bis 5 m2, Gerüstlagen mit
allseitigem Seitenschutz, Ausführung gemäß
Einzelbeschreibung,
Einzelbeschreibungs-Nr 'einschl. An- und
Abtransport'.
Menge: 1,000 St

**1.6.70 Verlängerungswochen Gerüst**
Menge: 1,000 Wo

*Hinweis*

**1.6.80 Wartung Anlagenkomponenten KG 430**
Wartung der Lüftungsanlagen,
für alle in KG 430 aufgeführten Anlagen,
Baugruppen und Einbauteile,
bestehend aus Sicht- und Funktionsprüfung,
sowie aller sonstigen Wartungs- und Reinigungsarbeiten
(z.B. Filterwechsel, etc.),
einschl. aller Verbrauchs- und Kleinmaterialien,
Wartungshäufigkeit nach Erfordernis,
jedoch mindestens jährlich bis Gewährleistungsende (4
Jahre)
Menge: 4,000 Jr

### 2 Mehrzweckraum

*Hinweis*
KG 430 - Raumlufttechnische Anlagen

*Hinweis*
KG 431 - Lüftungsanlagen

#### 2.1 RLT-Zentralgerät und Zubehör

**2.1.10 Kombiniertes Zu- und Abluftflachgerät 800 m³/h**
Kombiniertes Zu- und Abluftflachgerät
mit integrierter hocheffizienter Wärmerückgewinnung und
Regelung in flacher Kompaktbauweise für Montage in
Zwischendecken.

Das Gehäuse ist als doppelwandige Blechkonstruktion aus
galvanisiertem Stahlblech mit einer Isolierstärke von
30 mm ausgeführt. Das Gehäuse ist außen zusätzlich
farbbeschichtet. Die Revisionstüren können nach
dem Entriegeln abgesenkt und in Richtung Mitte der
Anlage
geschoben werden.

Die Ventilatoren sind direkt angetriebene
Radialventilatoren mit hocheffektiven DC-Motoren. Die
Motoren sind bürstenlose EC-Motoren.

Der Wärmerückgewinner ist ein
Aluminium-Gegenstromwärmetauscher mit hohem
Wirkungsgrad. Eurovent zertifiziert nach EN308.
Zusätzlich ist der Wärmeübertrager mit
einer Bypassklappe ausgestattet. Parallel zur Öffnung
des Bypasses wird zusätzlich der Luftweg über den
Wärmerückgewinner geschlossen, um auch 100% der Luft
über den Bypass zu führen. Als eine Option des
Frostschutzmanagements kann die Bypassklappe der
Wärmerückgewinnung modulierend angesteuert werden.

Das Gerät ist auf der Zuluftseite mit M5 / ePM10
50%-Filter
und auf der Abluftseite mit M5 / ePM10 50%-Filter
ausgestattet.

Alle Geräte sind standardmäßig mit einer Kondensatwanne
ausgerüstet.

Die zentrale Regeleinheit ist auf der Bedienseite außen
am Gehäuse montiert, ist steckerfertig verdrahtet,
inkl. Hauptschalter zur zentralen
Spannungsfreischaltung. Anschluss der kabelgebundenen
Fernbedienung, Farbtouchscreen-Bediendisplay mit
Klartextanzeige max. Kabellänge 100 m.
Leistungsmerkmale des Regelungssystems:

3-stufige Volumenstromeinstellung mit AUS-Funktion.
Die Volumenströme sind innerhalb des Arbeitsbereiches
frei wählbar Betriebsart wählbar zwischen:
konstanter Volumenstrom
konstanter Druck
bedarfsgerechte Regelung über zusätzliche Sensorik
automatische freecooling-Funktion über modulierenden
Bypass
des Wärmetauschers
Sommernachtkühlungsmodus mit automatischer Aktivierung
anhand folgender Bedinungen:
definierter Kalenderzeitraum
definierte Start- und Endzeit
Außentemperatur 1°C niedriger als Ablufttemperatur
Einstellbares Prüfverfahren alle 60 Minuten
Softstopp / Softstart der Ventilatoren
Individueller Einstellbereich von Zu- und
Abluftvolumenstrom
Anzeige der aktuellen Systemwerte auf dem Touchscreen
Signalisierung/Meldung aller Alarme
2 analoge Ausgangssignale 0-10 V für Volumenstrom und
Druck
Regelmodi für CO2, VOC und Feuchtigkeit
Sensoren für CO2, VOC, Feuchtigkeit anschließbar
Filterüberwachung über Zeitintervall (frei
programmierbar) oder über Drucksensoren
Hilfsenergiefreie Frostschutzautomatik
durch Reduzierung des Außenluftvolumenstroms
Frostschutzautomatik durch Umgehung des
Plattenwärmeüberträgers konfigurierbar
Frostschutzautomatik über Außenluftvorerwärmung
Programmierbarer Automatischer Feueralarm-Reset
Absenkung Volumenstrom durch externen Signaleingang mit
einstellbarem Faktor
Überwachung und Steuerung von internen Elektro- oder
Warmwasser-Nachheizregistern
Timerfunktion, 6 Schaltzeiten inkl. Sollwert für
Temperatur, Volumenstrom und Regelungsmodus, für jeden
Tag getrennt einstellbar
Luftvolumenstrommanagement bei Feueralarm
BOOST-Funktion (Vorrangschaltung für höheren
Volumenstrom)
Öffnen und Schließen von motorischen Absperrklappen
Nachlauf bei Elektro-Heizregistern
Protokollierung von Inbetriebnahme- und Betriebsdaten
auf SD-Karte
Firmware-Updates über USB

einschl. Box mit Kabelverbindung zur bauseitigen
Montage mit Relais zur Anzeige von Alarmen und dem
Betriebsstatus der
Ventilatoren

Kontakte NO, maximale Kontaktbelastung 250V AC/DC 6A,
Spulenspannung 24V DC

Das Gerät ist EUROVENT zertifiziert.

Technische Spezifikation

Zuluftvolumenstrom  800  m³/h
Statischer Druckverlust
Außenluftkanal  50  Pa
Zuluftkanal  150  Pa
Abluftvolumenstrom  800  m³/h
Statischer Druckverlust
Abluftkanal  150  Pa
Fortluftkanal  50  Pa

Dimensionierte Außentemperatur, Sommer  32,0  °C
Auslegungsdaten, Aussenluftfeuchte, Sommer  40  %
Niedrigste dimensionierte Außenlufttemperatur  -16,0 °C
Auslegungsdaten, Aussenluftfeuchte, Winter  90  %
Zulufttemperatur, Sommer  26,5  °C
Zulufttemperatur, Winter  24,0  °C

Hauptdaten
Spezif. Ventilatorleistung, SFPv (saubere Filter) mit
sauberen Filtern und einschl. den Effekt von OACF &
EATR 1,94  kW/(m³/s)
Trockener Temp.wirkungsgrad Zuluftseitig  mind. 80,0
%
Eurovent Energieeffizienz Klasse
Sommer:  A
2020
Winter:
  A 2016
Eurovent Fs_Pref:
Sommer:
  0,97
Winter:
  0,93
Prüfung der Daten gemäss Ökodesign ERP (EU) No. 1253 /
2014 konform  2018

Technische Spezifikation Gehäuse
Konstruktion, Aufbau ohne innere Rahmenkonstruktion,
doppelschalige Paneele mit 30mm feuerwiderstandfähiger
Isolierung

Geräteabmessungen

Länge Gerät ohne Kanalbauteile in mm: 2100
Breite in mm:  1050
Höhe in mm:  435
Gewicht Gerät in kg:  186

Kanalanschlüsse (alle) in mm: DN 315 stirnseitig

Elektrische Anschlüsse
1 x 230 V - 50 Hz | 5,3 A max.
Nacherhitzer, elektrisch - werksseitig montiert  3 x
400V - 50 Hz | 6,5 A max.

Schallleistung zum Kanal nach ISO 5136
Die Angaben beinhalten alle Dämpfungen der aufgeführten
Funktionsbauteile bis zum Kanalanschluss Schallleistung
zur Umgebung nach ISO 3741

max. Schall-Leistungspegel über Gerät
Hz  63  125  250  500  1k  2k  4k  8k  All
ZU  71  70  61  49  49  44  36  30  dB  58  dB(A)
AU  77  73  74  61  51  46  42  36  dB  67  dB(A)
AB  71  65  56  45  39  30  25  20  dB  53  dB(A)
FO  80  71  78  66  65  62  55  48  dB  72  dB(A)
Zur Umgebung
UM  76  70  59  44  31  23  14  3  dB  57  dB(A)

Schalldruckpegel  dB  36  dB(A)

Zuluft Geräteaufbau

runde Klappe lose beigelegt
Filter ePM1 70%
Ventilator Motor Nennleistung 0,54 kW
Gegenstromplattenwärmetauscher
Nacherhitzer, elektrisch werksseitig montiert
Nennleistung  4,50 kW

Abluft Geräteaufbau

Filter ePM10 55%
Gegenstromplattenwärmetau scher
Ventilator Motor Nennleistung 0,54 kW
runde Klappelose beigelegt, Montage bauseitig

einschl. folgendem Zubehör

1 Stck Touchscreen-Bedienoberfläche
Fernbedienung mit 4," Touchscreen Display mit
vollwertigem Time Manager zur komfortablen
Konfiguration, Visualisierung und operativen Kontrolle
des WRG Gerätes.

2 Stck Druckschalter
Filterüberwachung einstellbarer Differenzdruckschalter
Druckbereich:
20-300 Pa (Toleranz +-15%)
Schaltdifferenz: 10 Pa
Schwellwert für  Auslösung einstellbar
Ausgang: potentialfreier Kontakt
elektr. Schaltleistung: 1,5A/250 VAC max
Schutzgrad: IP 54
Temperaturbereich: -20°C - +85°C
Gehäuse: Kunststoff
incl. Anschlußset
bestehend aus 2 Anschlussnippel (gerade) aus ABS,
2m Schlauch aus PVC weich und 4 Blechschrauben

1 Stck Anschlußdose mit 1 Relais
für konfigurierbare Ein-/Ausgänge
Anschlussbox mit 1 Relaisausgang,
bis zu 5 Relais in der Box platzierbar,
Kontakte NO, maximale Kontaktbelastung
250V AC/DC 6A, Spulenspannung 24V DC
  -Gehäuse 105 x 80 x 150 mm
  -Hochwertige ABS- oder Polypropylenabdeckung
  -Deckel aus Polypropylen
  -Deckel mit Einrast- oder Bajonettbefestigung
  -IP55 gemäß IEC 60529
  -Komplett mit abgestufter EVA-Membran und
Kabeleinführungen
  -Silikon- und halogenfreie Bauart
  -Elektrische Isolierung entsprechend Schutzklasse
II gemäß IEC 536

4 Stck flexibler Anschlußstutzen
Abmessungen:
L x B in mm:  145 mm x DN315mm

2 Stck 1 Ausgangsrelais
Output Relais, einschl. Gehäuse, Kontakte NO, maximale
Kontaktbelastung 250V AC/DC 6A, Spulenspannung 24V DC

1 Stck Ein-/Ausgangs Platine
zur Bereitstellung zusätzlicher Ein- und Ausgänge
Konfigurierbare Ein-/Ausgänge
      - Meldung Freikühlung aktiv
      - 2x 0-10V Ausgang (Luftvolumenstrom/ Druck)
      - Auswahl Master Lüftersteuerung
      - Heizung Aus (externe Freigabe Heizen)
      - Steuerung Ventilator ZUL bei Feueralarm
      - Steuerung Ventilator ABL bei Feueralarm

1 Stck Kondensatpumpe für RLT Gerät
ab Werk in das Gerät eingebaut und betriebsfertig
verdrahtet
Menge: 1,000 St

**2.1.20 Raumhygrostat mechanisch**
Mechanischer Raumhygrostat
mit schaltendem Ausgang (mit einpoligem Mikroschalter,
als
2-Punktregler mit Feuchtefühler). Der
Feuchtetransmitter arbeitet ohne Fremdspannung, mit
einem Feuchtemesselement aus stabilisiertem
Kunststoffgewebe, wahlweise mit Sollwertsteller für die
Schaltpunkteinstellung (Außen- oder Inneneinstellung).
Er hat ein Gehäuse aus Kunststoff mit Schnappdeckel,
Unterteil mit 4-Loch-Befestigung, zur Montage auf
senkrecht oder waagerecht installierten UP-Dosen, mit
Sollbruchstelle für
Aufputzanschluss.
zur Regelung, Steuerung oder Überwachung der relativen
Luftfeuchte

Technische Daten:

Schaltvermögen (Kontaktbelastung): 24 V AC/ DC
Entfeuchten: 5 (0,2) A, min. 100 mA
Befeuchten: 3 (0,2) A, min. 100 mA
Schaltdifferenz: ca. 4 % r. H.
Kontakt: 1 Wechsler, (potentialfrei)
Einstellbereich: 25 - 95 % r. H.
Fühlerelement: Kunststofffasern
elektrischer Anschluss: 0,14 - 2,5 mm²,
über Schraubklemmen auf Platine

Abmaße: 98 x 98 x 39 mm
Schutzklasse: III (nach EN 60 730)
Schutzart: IP 30 (nach EN 60 529)

Normen
CE-Konformität,
EMV-Richtlinie 2014/ 30/ EU,
Niederspannungsrichtlinie 2014/ 35/ EU
Menge: 1,000 St

**2.1.30 Kompaktschalldämpfer 315-500mm**
Kompaktflachschalldämpfer in rechteckiger Gehäuseform
mit runden Kanalanschlüssen
Als Schallabsorptionsmaterial wird Steinwolle
verwendet. Zur vollständigen Vermeidung von
Faseraustritt in den Luftstrom sowie zur Herstellung
der mechanischen Stabilität, ist die Schallisolierung
mit einer naßreinigungsfähigen Akustikmembrane
vollständig abgedeckt. Diese Membrane stellt eine harte
Schicht dar, die zusätzlich mit einem eingelassenen
Metallgeflecht vollständig mechanisch stabil und und
nicht verformbar ist. Für den Schalldämpfer ist die
Dichtheitsklasse D
nachzuweisen. Die Schalldämpfung ist nach DIN EN  ISO
7235 ermittelt.

Einfügungsdämpfung in dB für Oktaven in Hz:
63  125  250  500  1000  2000  4000
8000
4  6  7  9  12  8
8  5

max. Aussenbreite: 460 mm
max. Aussenhöhe: 365 mm
Länge (ohne Stutzen): 500 mm
Anschlussdurchmesser: 314 mm
Dichtheitsklasse: D
Menge: 4,000 St

**2.1.40 Rauchmelder Kanaleinbau**
Rauchdetektor, optisch, mit integrierter
Steuerung, für den Kanaleinbau,
Rauchdetektor zur Messung von Rauchgasen in
Luftkanälen, bestehend aus einem optischen Meßsystem,
das in einem Adaptersystem für Kanalmontage eingebaut
ist. Der Rauchmelder verfügt über ein integriertes
Steuergerät zur Steuerung von Feuerklappen, zur
Aktivierung von akustischen und/oder optischen Alarmen,
eine automatische Alarmschwellennachführung sowie einen
elektronischen Luftstromanzeige.
Systemkomponente passend zum Lüftungsgerät

Ausgänge: 2x Alarm
  1x Service
  1x Systemfehler
  1x Low-Flow
Betriebsspannung 230 V AC
Max. Luftfeuchte:  99 % rH
Schutzgrad: IP 54
- mit DIBt-Zulassung
Länge Venturirohr max. 1500 mm (bei Bedarf
kürzbar)
einschl. Montagesatz für Kanaleinbau
Menge: 1,000 St

#### 2.2 Lüftungskanäle/-Leitungen und Zubehör

*Hinweis*
Hinweis
Die nachfolgend aufgeführten Ausführungen zielen darauf
ab, eine den hygienischen Empfehlungen der VDI 6022,
der Stufe Empfehlung entsprechende, sowie energetisch
optimierte RLT-Anlage nach DIN EN 16798 zu erstellen.
Die weitergehenden detaillierten Anforderungen dieser
Richtline/Norm sind zu beachten.

Von den verwendeten Materialien dürfen keine Emissionen
gesundheitsgefährdender Stoffe ausgehen und diese
dürfen keine Nährböden für Mikroorganismen bieten.
Die Oberflächen, insbesondere der Schalldämpfer, sind
abriebfest auszuführen.
Die Materialeignung ist durch entsprechende
Erfahrungswerte, Untersuchungsergebnisse oder
Zertifizierungen auf Anforderung zu belegen.

Werkseitige Vorreinigung und entsprechender Schutz der
Bauteilöffnungen gegen Verunreinigungen beim Transport
durch Verpackung ab Herstellerwerk ist notwendig.
Auch ist eine entsprechende Abdeckung von offenen
Kanalteilen nach jedem Werktag anzubringen, sodass
Verunreinigungen vorgebeugt werden kann.

Reinigungsöffnungen mindestens aller 7,50 m, sowie vor
und hinter Einbauteilen (Abweichung bei Küchenlüftung).

Hilfs-, Dicht- und Schmiermittel, sowie Rohrschellen,
Klemmringe, 0-Ringe u.ä. werden als im Angebotspreis
mit inbegriffen verstanden.

**2.2.10 Wickelfalzrohr Stahl verz DN100**
STLB-Bau 2022-04 075
Wickelfalzrohr aus verzinktem Stahl,
Luftdichtheitsklasse ATC3 DIN EN 16798-3, Maße DIN EN
1506, DN 100, mit Einsteckende, geschraubt/genietet,
Druckbereich von -750 bis 2000 Pa, mit
Aufhänge-/Auflagekonstruktion, schallgedämmt,
befestigen mit Befestigungsmitteln mit
bauaufsichtlichem Verwendbarkeitsnachweis einschl.
Bohrungen, Befestigungsuntergrund Stahlbeton.
Menge: 25,000 m

**2.2.20 Wickelfalzrohr Stahl verz. DN125**
desgleichen wie vor, jedoch:
Wickelfalzrohr
Nennweite 125
Menge: 8,000 m

**2.2.30 Wickelfalzrohr Stahl verz. DN160**
desgleichen wie vor, jedoch:
Wickelfalzrohr
Nennweite 160
Menge: 15,000 m

**2.2.40 Wickelfalzrohr Stahl verz. DN200**
desgleichen wie vor, jedoch:
Wickelfalzrohr
Nennweite 200
Menge: 4,000 m

**2.2.50 Wickelfalzrohr Stahl verz. DN250**
desgleichen wie vor, jedoch:
Wickelfalzrohr
Nennweite 250
Menge: 8,000 m

**2.2.60 Wickelfalzrohr Stahl verz. DN315**
desgleichen wie vor, jedoch:
Wickelfalzrohr
Nennweite 315
Menge: 6,000 m

**2.2.70 Bogen Luftleitg rund 90Grad Stahl verz**
STLB-Bau 2022-04 075
Bogen, für Luftleitung, rund, Luftdichtheitsklasse ATC3
DIN EN 16798-3, 90 Grad, aus verzinktem Stahl, DN 100,
mit Einsteckenden, mit Lippendichtung, selbstsichernd,
Druckbereich von -750 bis 1000 Pa, mit
Aufhänge-/Auflagekonstruktion DIN EN 12236,
schallgedämmt, befestigen mit Befestigungsmitteln mit
bauaufsichtlichem Verwendbarkeitsnachweis einschl.
Bohrungen, Befestigungsuntergrund Stahlbeton.
Menge: 15,000 St

**2.2.80 Bogen Stahl verz. DN125**
desgleichen wie vor, jedoch:
Nennweite 125
Menge: 10,000 St

**2.2.90 Bogen Stahl verz. DN160**
desgleichen wie vor, jedoch:
Nennweite 160
Menge: 6,000 St

**2.2.100 Bogen Stahl verz. DN200**
desgleichen wie vor, jedoch:
Nennweite 200
Menge: 12,000 St

**2.2.110 Bogen Stahl verz. DN250**
desgleichen wie vor, jedoch:
Nennweite 250
Menge: 8,000 St

**2.2.120 Bogen Stahl verz. DN315**
desgleichen wie vor, jedoch:
Nennweite 315
Menge: 6,000 St

**2.2.130 Übergangsstück Luftleitg rund Stahl verz DN125**
STLB-Bau 2020-10 075
Übergangsstück, für Luftleitung, rund,
Luftdichtheitsklasse ATC3 DIN EN 16798-3, konisch, Maße
DIN EN 1506, aus verzinktem Stahl, größter DN 125, mit
Einsteckenden, mit Lippendichtung, selbstsichernd,
geschraubt/genietet, Druckbereich von -750 bis 2000 Pa,
mit Aufhänge-/Auflagekonstruktion DIN EN 12236,
schallgedämmt, befestigen mit Befestigungsmitteln mit
bauaufsichtlichem Verwendbarkeitsnachweis einschl.
Bohrungen, Befestigungsuntergrund Stahlbeton.
Menge: 10,000 St

**2.2.140 Übergangsstück Stahl verz. DN160**
desgleichen wie vor, jedoch:
Nennweite 160
Menge: 4,000 St

**2.2.150 Übergangsstück Stahl verz. DN200**
desgleichen wie vor, jedoch:
Wickelfalzrohr, Übergangsstück
Nennweite 200
Menge: 5,000 St

**2.2.160 Übergangsstück Stahl verz. DN250**
desgleichen wie vor, jedoch:
Wickelfalzrohr, Übergangsstück
Nennweite 250
Menge: 5,000 St

**2.2.170 Übergangsstück Stahl verz. DN315**
desgleichen wie vor, jedoch:
Wickelfalzrohr, Übergangsstück
Nennweite 315
Menge: 5,000 St

**2.2.180 Steckverbinder Luftleitg rund Stahl verz**
STLB-Bau 2022-04 075
Steckverbinder, für Luftleitung, rund,
Luftdichtheitsklasse ATC3 DIN EN 16798-3, Maße DIN EN
1506, aus verzinktem Stahl, DN 100, Druckbereich von
-750 bis 2000 Pa, mit Aufhänge-/Auflagekonstruktion DIN
EN 12236, schallgedämmt, befestigen mit
Befestigungsmitteln mit bauaufsichtlichem
Verwendbarkeitsnachweis einschl. Bohrungen,
Befestigungsuntergrund Stahlbeton.
Menge: 20,000 St

**2.2.190 Steckverbinder Luftleitg rund Stahl verz DN125**
desgleichen wie vor, jedoch:
Nennweite 125
Menge: 10,000 St

**2.2.200 Steckverbinder Luftleitg rund Stahl verz DN160**
desgleichen wie vor, jedoch:
Nennweite 160
Menge: 5,000 St

**2.2.210 Steckverbinder Luftleitg rund Stahl verz DN200**
desgleichen wie vor, jedoch:
Nennweite 200
Menge: 5,000 St

**2.2.220 Steckverbinder Luftleitg rund Stahl verz DN250**
desgleichen wie vor, jedoch:
Nennweite 250
Menge: 5,000 St

**2.2.230 Steckverbinder Luftleitg rund Stahl verz DN315**
desgleichen wie vor, jedoch:
Nennweite 315
Menge: 4,000 St

**2.2.240 Abzweigstück Luftleitg rund 90Grad Stahl verz DN100**
STLB-Bau 2020-10 075
Abzweigstück, für Luftleitung, rund,
Luftdichtheitsklasse ATC3 DIN EN 16798-3, 90 Grad, Maße
DIN EN 1506, aus verzinktem Stahl, größter DN 100, mit
Einsteckenden, mit Lippendichtung, selbstsichernd,
geschraubt/genietet, min./max. Temperatur der
geförderten Luft -15 bis 40 Grad C, Druckbereich von
-750 bis 2000 Pa, mit Aufhänge-/Auflagekonstruktion DIN
EN 12236, schallgedämmt, befestigen mit
Befestigungsmitteln mit bauaufsichtlichem
Verwendbarkeitsnachweis einschl. Bohrungen,
Befestigungsuntergrund Stahlbeton.
Menge: 5,000 St

**2.2.250 Abzweigstück 90Grad Stahl verz. DN125**
desgleichen wie vor, jedoch:
Nennweite 125
Menge: 2,000 St

**2.2.260 Abzweigstück 90Grad Stahl verz. DN160**
desgleichen wie vor, jedoch:
Nennweite 160
Menge: 2,000 St

**2.2.270 Abzweigstück 90Grad Stahl verz. DN200**
desgleichen wie vor, jedoch:
Wickelfalzrohr, Abzweigstück 90°
Nennweite 200
Menge: 4,000 St

**2.2.280 Abzweigstück 90Grad Stahl verz. DN250**
desgleichen wie vor, jedoch:
Wickelfalzrohr, Abzweigstück 90°
Nennweite 250
Menge: 2,000 St

**2.2.290 Abzweigstück 90Grad Stahl verz. DN315**
desgleichen wie vor, jedoch:
Wickelfalzrohr, Abzweigstück 90°
Nennweite 315
Menge: 2,000 St

**2.2.300 Enddeckel Luftleitg rund Stahl verz DN250**
STLB-Bau 2022-04 075
Enddeckel, für Luftleitung, rund Luftdichtheitsklasse
ATC3 DIN EN 16798-3, Maße DIN EN 1506, aus verzinktem
Stahl, DN 250, zum Einstecken, mit Lippendichtung,
min./max. Temperatur der geförderten Luft -15 bis 40
Grad C, Druckbereich von -750 bis 2000 Pa, mit
Aufhänge-/Auflagekonstruktion DIN EN 12236,
schallgedämmt, befestigen mit Befestigungsmitteln mit
bauaufsichtlichem Verwendbarkeitsnachweis einschl.
Bohrungen, Befestigungsuntergrund Stahlbeton.
Menge: 1,000 St

**2.2.310 Enddeckel Luftleitg rund Stahl verz DN355**
desgleichen wie vor, jedoch:
Nennweite 355
Menge: 1,000 St

**2.2.320 Luftltg rund flexibel Alu DN100 ATC3 Aufhänge-/Auflagekonstruktion schallg.**
STLB-Bau 2020-10 075
Luftleitung, rund, flexibel, aus Aluminium, Ausführung
C DIN EN 13180, DN 100, min./max. Temperatur der
geförderten Luft -15 bis 40 Grad C,
Luftdichtheitsklasse ATC3 DIN EN 16798-3, mit
Aufhänge-/Auflagekonstruktion DIN EN 12236,
schallgedämmt, befestigen mit Befestigungsmitteln mit
bauaufsichtlichem Verwendbarkeitsnachweis einschl.
Bohrungen, Befestigungsuntergrund Stahlbeton.
Menge: 10,000 m

**2.2.330 Luftltg. rund flexibel Alu DN125**
desgleichen wie vor, jedoch:
Luftltg. rund flexibel Alu
Nennweite 125
Menge: 4,000 m

**2.2.340 Luftltg. rund flexibel Alu DN160**
desgleichen wie vor, jedoch:
Luftltg. rund flexibel Alu
Nennweite 160
Menge: 2,000 m

**2.2.350 Luftltg. rund flexibel Alu DN200**
desgleichen wie vor, jedoch:
Luftltg. rund flexibel Alu
Nennweite 200
Menge: 2,000 m

**2.2.360 Inspektionsöffnung oval 400/200mm**
STLB-Bau 2022-04 075
Inspektions- und Wartungsöffnung als Deckel, oval, aus
verzinktem Stahl, Maße 400/200 mm, für Einbau in
rechteckige Luftleitung, mit Kantenschutz, mit
Schraubverschluss und Rändelmutter,
Luftdichtheitsklasse ATC3 DIN EN 16798-3.
Menge: 4,000 St

**2.2.370 Inspektionsöffnung oval Stahl verz 500/400mm**
desgleichen wie vor, jedoch:
Maße 500/400 mm.
Menge: 2,000 St

*Hinweis*
VOLUMENSTROMREGLER/SONST. KLAPPEN

**2.2.380 Volumenstromregler DN100, 18-122 m3/h**
Volumenstrom-Begrenzer aus hochwertigem Kunststoff, in
runder Bauform, zur Begrenzung und Konstanthaltung von
Volumenströmen in RLT-Anlagen
Inbetriebnahmebereiter Begrenzer, bestehend aus der
Regeleinheit mit Sollwerteinstellung, der Regelmechanik
mit Reglerfeder und reibungsarmen, silikonfreiem
Dämpfungselement. Werkseitig lufttechnisch geprüft und
auf einen Referenzvolumenstrom eingestellt. Innerhalb
eines Volumenstrombereiches von mindestens 5 : 1
nachträglich feinstufig verstellbar.

MATERIALIEN UND OBERFLÄCHEN

-  Gehäuse und Regelklappe aus hochwertigem
Kunststoff, nach UL 94, V0, nach DIN 4102,
Baustoffklasse B2
-  Blattfeder aus rostfreiem Stahl
-  Regelbalg aus Polyurethan

ANSCHLUSSAUSFÜHRUNG

Zum einfachen Einschieben in runde Luftleitungen nach
EN 1506 oder EN 13180. Fester Sitz durch eine
Lippendichtung.

TECHNISCHE DATEN

-  Volumenstromregelbereich: 18 - 122 m³/h
-  Mindestdruckdifferenz: 30 Pa
-  Maximal zulässige Druckdifferenz: 300 Pa

Nenngröße: 100
Menge: 10,000 St

**2.2.390 Volumenstromregler DN125, 39-195 m3/h**
desgleichen wie vor, jedoch:
als Rohreinschub-Volumenstromregler,
für konstanten Volumenstrom,
Volumenstrom 39...195 m3/h, einstellbar
Nennweite DN125
Menge: 8,000 St

**2.2.400 Volumenstromregler DN160, 58-323 m3/h**
desgleichen wie vor, jedoch:
als Rohreinschub-Volumenstromregler,
für konstanten Volumenstrom,
Volumenstrom 58...323 m3/h, einstellbar
Nennweite DN160
Menge: 2,000 St

*Hinweis*
SCHALLDÄMPFER

**2.2.410 Schalldämm-Volumenelement DN100**
Schalldämm-Volumenelement,
als Einschubelement mit vorgestanzten Öffnungen,
zur einfachen Schalldämmung bzw.
Volumenstromreduzierung,
Einfügedämmung mind. 4 dB(A) bei 250 Hz
Baulänge 50 mm,
für Wickelfalzrohr Nennweite 100
Menge: 10,000 St

**2.2.420 Schalldämm-Volumenelement DN125**
desgleichen wie vor, jedoch:
für Wickelfalzrohr Nennweite 125
Menge: 4,000 St

**2.2.430 Schalldämm-Volumenelement DN160**
desgleichen wie vor, jedoch:
für Wickelfalzrohr Nennweite 160
Menge: 2,000 St

#### 2.3 Luftauslässe

**2.3.10 Luftventil Zu-/Abluft 100mm Kunststoff**
STLB-Bau 2022-04 075
Luftventil, für Zu-/Abluft, für Wand-/Deckeneinbau,
Nenngröße 100 mm, mit Ventilsitz und manuell
einstellbarem Ventilteller, aus Kunststoff.
Menge: 10,000 St

**2.3.20 Luftventil Zu-/Abluft 125mm Kunststoff**
STLB-Bau 2022-04 075
Luftventil, für Zu-/Abluft, für Wand-/Deckeneinbau,
Nenngröße 125 mm, mit Ventilsitz und manuell
einstellbarem Ventilteller, aus Kunststoff.
Menge: 4,000 St

**2.3.30 Luftventil Zu-/Abluft 160mm Kunststoff**
STLB-Bau 2022-04 075
Luftventil, für Zu-/Abluft, für Wand-/Deckeneinbau,
Nenngröße 160 mm, mit Ventilsitz und manuell
einstellbarem Ventilteller, aus Kunststoff.
Menge: 2,000 St

**2.3.40 Luftventil Zu-/Abluft 200mm Kunststoff**
STLB-Bau 2022-04 075
Luftventil, für Zu-/Abluft, für Wand-/Deckeneinbau,
Nenngröße 200 mm, mit Ventilsitz und manuell
einstellbarem Ventilteller, aus Kunststoff.
Menge: 2,000 St

**2.3.50 Ausschnitt für Luftventil**
Erstellung eines Ausschnitts
in bauseitige Trockenbaudecke
(GK- bzw. Raster-Decke)
für vorbeschriebene Luftventile bis D200mm
in Abstimmung mit dem Trockenbauer
Menge: 18,000 St

**2.3.60 Wanddurchlass, schallgedämmt L=550**
Wanddurchlass als Überströmelement,
mit integriertem Telefonieschalldämpfer und
Dämmstreifen zur Schallentkopplung,
als T-Bauform,
für Einbau in Leichtbauwände 100...125 mm,
mit gegenüber liegender Lochblende, Höhe 65 mm,
pulverbeschichtet, Farbe weiß, ähnlich RAL 9010,

Nennlänge:  550 mm
Nennhöhe:  340 mm
Luftmenge:  70 m3/h bei 10 Pa
Norm-Schallpegeldifferenz: mind. 25 dB(A)
Menge: 1,000 St

**2.3.70 Wanddurchlass, schallgedämmt L=850**
desgleichen wie zuvor, jedoch
Wanddurchlass als Überströmelement,

Nennlänge:  850 mm
Luftmenge:  100 m3/h bei 10 Pa
Norm-Schallpegeldifferenz: mind. 25 dB(A)
Menge: 2,000 St

**2.3.80 Dachdurchführung rund mit Flansch, gedämmt, Di250mm**
Runde Dachdurchführung bestehend aus vertikalem Rohr,
aus verzinktem Stahl mit Innenisolierung und innenrohr
mit angebautem, abgedichteten Dachflansch.
Steildachausführung mit Flansch aus verz. Stahl.
Die Isolierung ist unten geschlossen, das Innenrohr als
Nippel verlängert.
Material: Verzinktes Stahlblech
Dachneigung: 1-45° gem. Aufmaß vor Ort
Anschlussdurchmesser Wickelfalzrohr unten: D250mm
Dachdurchführung außen: D315mm
Menge: 1,000 St

**2.3.90 Dachdurchführung rund mit Flansch, gedämmt, Di355mm**
desgleichen wie vor, jedoch:
Anschlussdurchmesser Wickelfalzrohr unten: D355mm
Dachdurchführung außen: D500mm
Menge: 1,000 St

**2.3.100 Adapter für Dachhaube, Di250/Da315mm**
Adapter für die Montage der Dachhaube, schließt die
Dachdurchführung ab und nimmt die Haube auf.
Material: Verzinktes Stahlblech
Anschlussdurchmesser Wickelfalzrohr unten: D250mm
Dachdurchführung außen: D315mm
Menge: 1,000 St

**2.3.110 Adapter für Dachhaube, Di355/Da500mm**
desgleichen wie vor, jedoch:

Anschlussdurchmesser Wickelfalzrohr unten: D355mm
Dachdurchführung außen: D500mm
Menge: 1,000 St

**2.3.120 Dachhaube Abluft rund, Di250mm**
Dachhaube für Zu - und Abluft zum Anschluß an runde
Rohrleitungen, aus verzinktem Blech, mit seitlich
umlaufender Regenschürze und innenliegendem
Schutzgitter. Anschluß an Rohrleitungen mit
Einsteckende.

Material: Verzinktes Stahlblech
Anschlussdurchmesser: D250mm
Menge: 1,000 St

**2.3.130 Dachhaube Abluft rund, Di355mm**
desgleichen wie vor, jedoch:

Anschlussdurchmesser: D355mm
Menge: 1,000 St

*Hinweis*
KG 439 - Lufttechnische Anlagen, Sonstiges

#### 2.4 Isolierung Lüftung

**2.4.10 Kältedämmung Luftltg**
Kältedämmung DIN 4140, an Luftleitung, rund, DN 250,
Mindestabstände DIN 4140 sind nicht eingehalten, im
Gebäude, Dämmung aus flexiblem Elastomerschaum DIN EN
14304, einlagig, Dämmschichtdicke 32 mm, Baustoffklasse
DIN 4102-1 B2 (normalentflammbar), Wärmeleitfähigkeit
0,033 W/(mK) bei 0 Grad C Mitteltemperatur DIN EN
12667, Wasserdampfdiffusionswiderstandszahl 10000 DIN
EN 13469 und DIN EN 12086, Arbeitshöhe des Montageortes
bis 3,5 m über der Standfläche des hierfür
erforderlichen Gerüstes.
fugendicht aufgebracht und nach den
Verarbeitungsvorschriften des Herstellers
diffusionsdicht verklebt.
Oberfläche der Kanäle und Rohre von fetthaltigen
Stoffen reinigen, Platten vollflächig verkleben.
Stoßkanten und Ausschnitte sauber schneiden und mit
selbstklebendem Band verkleben.
Kanalanschlußflansche mit mind. 10 cm breiten Streifen
überkleben.
Menge: 2,000 m

**2.4.20 Kältedämmung Luftltg DN 315**
desgleichen wie vor, jedoch:
DN315
Menge: 2,000 m

**2.4.30 Kältedämmung Luftltg DN 355**
desgleichen wie vor, jedoch:
DN355
Menge: 4,000 m

**2.4.40 Zulage Kältedämmung D 32mm Formstücke**
desgleichen wie vor, jedoch:
für Formstücke jeglicher Art
Menge: 8,000 St

**2.4.50 Zulage Kältedämmung Absperrklappe Antrieb DN315 Gebäude flexibler Elastomerschaum**
desgleichen wie vor, jedoch:
für Absperrklappen D315 mit Motor
Menge: 2,000 St

#### 2.5 Sonstiges

**2.5.10 Profilstahlkonstruktion, Stahl, verzinkt**
Profilstahlkonstruktion für Stütz-, Hänge-, Trag- und
Sonderbefestigungen aus Profilschienen, Fertigelemente
aus vorgefertigten Installationsbausteinen,
Verschraubungs- und Verbindungszubehör mit Schrauben,
Beilagscheiben, Muttern, etc., sind in den
Einheitspreis mit
einzurechnen,
mit für Zugzonen zugelassenen Dübeln,
Ausführung sendzimiert verzinkt,
mit statischem Nachweis nach Erfordernis,
Abrechnung nach Handelsgewichten,

liefern und fachgerecht montieren incl. aller
Nebenleistungen
Menge: 60,000 kg

**2.5.20 Ablaufstutzen Lüftungskanal, 1"**
Ablaufstutzen 1" dient zur Ableitung von Kondensat und
anderen Flüssigkeiten aus runden und eckigen
Luftleitungssystemen und Geräten. Der Ablaufstutzen
verfügt über einen kleinen Trichter (Konusscheibe) und
zeichnet sich durch einen geringen Montageaufwand, Loch
bohren und Stutzen einbauen, aus. Sämtliche Teile des
Ablaufstutzen sind korrosionsgeschützt.
Material: Messing verchromt
Menge: 2,000 St

**2.5.30 Geruchverschluss Schwimmerkugel druckseitig 500Pa Zulauf DN40 DN40 Schraubdeckel Nachfüllvorrichtung**
STLB-Bau 2022-04 075
Geruchverschluss für luftseitigen Anbau an RLT-Geräte
zur Kondensatableitung mit eingelegter Schwimmerkugel
als Rückschlagventil, zum druckseitigen Anschluss,
Standrohr aus PP (Polypropylen), weiß, Betriebsdruck
bis 500 Pa, Zulaufanschluss mit Gummimanschette für
Geräteablauf DN 40, Ablaufdurchmesser DN 40,
Schraubdeckel als Wartungsöffnung und
Nachfüllvorrichtung.
Menge: 3,000 St

**2.5.40 Bezeichnungsschild Stahl verz Kunststoffabdeck. H 100mm B 100mm kleben**
STLB-Bau 2019-10 042
Bezeichnungsschild, Farbe und Beschriftung nach Angaben
des AG, aus verzinktem Stahl mit Kunststoffabdeckung,
Beschriftung 3-zeilig, gedruckt, rechteckig, Höhe 100
mm, Breite 100 mm, Befestigung durch Kleben,
Befestigungsuntergrund Stahl.
Menge: 5,000 St

**2.5.50 Flußrichtungspfeil**
Flußrichtungspfeil aus PVC
Kennfarben gemäß DIN 2404,
Befestigung auf der Dämmschicht,
bzw. Ummantelung
Befestigungsart: Kleben
Menge: 25,000 St

**2.5.60 Einbringung Anlagen KG430**
Innerhalb dieser Position ist die Einbringung der unter
den Anlagen KG430 erfassten wesentlichen Komponenten
als Besondere Leistung zu kalkulieren. Dabei sind
hervorzuheben:

- die Einbringung des Lüftungsgerätes im Deckenbereich
(Dachgebälk) des Ergeschosses MZR, minimale
Einbringöffnung Tür 1,0x2,0 m, geeignetes
nichtmotorisiertes Hubwerkzeug erforderlich (z.B.
Hubwagen, Kanal-/Plattenheber etc.)
Menge: 1,000 St

**2.5.70 Funktionsmessung**
STLB-Bau 2022-04 040
Funktionsmessung für RLT-Anlage DIN 18379, alle
Messwerte werden dokumentiert und in einem
Soll-Istvergleich zusammengestellt, gemessen wird die
Stromaufnahme des Motors bei allen Bauelementen, die
Druckdifferenz wasser-/medienseitig bei allen
Bauelementen, die Druckdifferenz luftseitig bei allen
Bauelementen, die Wasser-/Medientemperatur bei allen
Bauelementen, die Lufttemperatur bei allen
Bauelementen, die Luftfeuchte bei allen Bauelementen,
der Wasser-/Medien-Volumenstrom bei allen Bauelementen,
der Luftvolumenstrom bei allen Bauelementen, die
Luftvolumenstromverteilung in den Luftleitungen aller
Anlagen, die Luftvolumenstromverteilung an den
Luftdurchlässen, die Lufttemperatur in allen Räumen,
die Luftfeuchte in allen Räumen, die
Raumluftgeschwindigkeit in allen Räumen, der
Schalldruckpegel in allen Räumen, die zum Nachweis von
Funktionen und Verteilung erforderlichen Hilfsmittel
(z. B. Rauchproben) stellt der AN, die Messgeräte sind
vom AN zur Verfügung zu stellen.
Menge: 1,000 St

**2.5.80 Anlageninterne Elektroinstallation**
Installation aller erforderlichen
Elektroverbindungsleitungen
zur betriebsfertigen Verwendung des vorgenannten
Lüftungsgerätes innerhalb der Lüftungszentrale für
Fühler, Stellantrieb, Rauchmelder, Klappenantriebe,
Anzeige- und
Bedienelemente inkl. Kabelverlegung, Anklemmen und
Auflegen.
Einzukalkulieren sind je ca. 25 m von den Kabeltypen
NYM 3x1,5  sowie J -Y(ST)Y 6x2x0,8 inkl.
Installationsmaterial.

Ausführung gem. VDE Richtlinien unter Beachtung der
Aufstellsituation des Gerätes.

Das Verlegen und Anklemmen der Haupteinspeisung erfolgt
bauseits.
Menge: 1,000 St

**2.5.90 Werksinbetriebnahme RLT-Gerät**
Hersteller-Inbetriebnahme u. Einweisung vom
Lüftungsgerätemodell

Die Inbetriebnahme vom Hersteller-Kundendienst
beinhaltet:
- Funktionskontrolle aller Bauteile
- Überprüfung der Sicherheitseinrichtungen der
gelieferten
Komponenten
- Sicherstellung einer hohen Betriebssicherheit
- Parametrierung  aller Regelungsfunktionen
- Energetisch optimierter Betrieb
- Erstellung vom IBN-Protokoll
- Eine Einweisung des bei der Inbetriebnahme anwesenden
Betriebspersonals erfolgt im Zuge der Inbetriebnahme
- Die Arbeiten werden, gemäß den gesetzlichen
Vorschriften, nur durch zertifizierte Servicetechniker
nach VDI 6022 durchgeführt
Menge: 1,000 St

**2.5.100 RLT Anlagenreinigung**
Lüftungsanlagenreinigung,
komplette Innenraumreinigung der vorgenannten
Gesamtanlage mit Desinfektion
Einbau neuer Filter
zur Sicherung eines einwandfreien und hygienischen
Betriebes der RLT-Anlagen nach VDI 6022 sowie DIN EN
15780
Menge: 1,000 St

**2.5.110 Probenahme Abklatschprobe**
STLB-Bau 2020-10 075
Probenahme für Hygieneinspektion als Abklatschprobe,
einschl. Messgeräte, Nährböden einschl.
Laborauswertung, einschl. Prüfbericht mit Auswertung
der Ergebnisse und Aufnahme in Dokumentation.
Menge: 4,000 St

**2.5.120 Hygieneinspektion**
Hygieneinspektion
der vorgenannten RLT-Anlagen
nach VDI 6022
mit Erlangung einer Betriebserlaubnis
einschl. Protokollierung
Menge: 1,000 St

*Hinweis*
KG 490 - Sonstige Maßnahmen für technische Anlagen

*Hinweis*
KG 499 - Sonstiges zur KG 490

#### 2.6 Schlitz- und Stemmarbeiten

**2.6.10 Kernbohrung, bis D=10cm, Mauerwerk**
Bohren von Löchern in senkrechten Bauteilen,
Herstellung in einem Arbeitsgang, in Mauerwerk,
Zur Leistung gehören der Einsatz von
Wasserauffangbecken und -trichtern, Wassersauger
während der gesamten Bohrzeit sowie die Beseitigung der
Bohrkerne.
Durchmesser:  bis 10 cm
Wandstärke:  bis 60 cm
Menge: 2,000 St

**2.6.20 Kernbohrung, bis D=20cm, Mauerwerk**
desgleichen wie vor, jedoch:

Durchmesser:  bis 20 cm
Wandstärke:  bis 60 cm
Menge: 2,000 St

**2.6.30 Kernbohrung, bis D=30cm, Mauerwerk**
desgleichen wie vor, jedoch:

Durchmesser:  bis 30 cm
Wandstärke:  bis 60 cm
Menge: 4,000 St

**2.6.40 Durchbruch herstellen Mauerwerk Betonstein 400-500cm2 T 20-25cm 15kN/m3 Geräteeinsatz mgl. laden transp. LKW AN entsorgen nicht schadstoffbelastet AVV170101 Vergüt.Entsorg. AN**
STLB-Bau 2022-04 084
Durchbruch herstellen, Untergrundfläche senkrecht, aus
Mauerwerk aus Betonstein, 2-seitig geputzt,
Einzelöffnung über 400 bis 500 cm2, Tiefe über 20 bis
25 cm, Hilfsschnitte werden nicht gesondert vergütet,
Wichte des Abbruchstoffes DIN EN 1991-1-1 15 kN/m3,
Geräteeinsatz ist möglich, max. Gesamtgewicht bis 0,2
t, Ausführung innerhalb des Bauwerks, Ausführung in
allen Geschossen, Arbeitshöhe bis 4 m, Erschwernis
durch horizontale und vertikale Förderwege von der
Abbruchstelle zur Bereitstellungsfläche/zum Ladeplatz,
vertikaler Förderweg '10' m,
horizontaler Förderweg '40' m,

aufgenommene Stoffe sammeln, ohne Zerkleinerung, auf
LKW des AN laden, transportieren, entsorgen, zum
Lager/zur Anlage nach Wahl des AN,
Abfall ist nicht gefährlich, nicht schadstoffbelastet,
Zuordnung Z 0 (uneingeschränkter Einbau),
Abfallschlüssel nach AVV (Abfallverzeichnis-Verordnung)
170101 Beton, Mengenermittlung nach Aufmaß,
Vergütung der Entsorgung übernimmt AN.
Menge: 4,000 St

#### 2.7 Sonstiges

*Hinweis*
STLB-Bau 2017-04 099
Die vom AN zu erstellenden Unterlagen, mit
CAD-Programm, als Montagepläne und -unterlagen, werden
nach abgestimmten Terminplänen dem AG zur Genehmigung
3-fach zur Verfügung gestellt, als
Papierzeichnung/Plotterausdruck, Ausdruck farbig, auf
DIN A 4, Format gefaltet.

**2.7.10 Montageplanung**
Montageplanung analog vorstehender Standardbeschreibung
Menge: 1,000 St

*Hinweis*
STLB-Bau 2017-04 099
Bestandsunterlagen, bestehend aus Bestandsplänen,
Beschreibung der Anlagen mit Grund- und
Verfahrensfließschemata DIN EN ISO 10628,
Funktionsbeschreibungen, Zusammenstellung der Anlagen
mit allen Leistungen der Bauelemente, Zusammenstellung
einzuhaltender Raumanforderungen, Betriebsanleitung mit
Beschreibung der Bedienungsvorgänge für automatischen
Betrieb und Handbetrieb im Störfall, mit Angaben über
Einbauorte und Funktionen der Schalt-, Mess-, Steuer-
und Regelgeräte, von Sicherheitseinrichtungen und
-schaltungen, Erklärung der Signalanzeigen für Betrieb,
Störung und Alarm, Wartungsanleitung mit Liste aller
Bauteile mit Angaben Hersteller/Typ, Bestelldaten mit
Leistungen, Maße, Ersatzteile, Anschrift, Telefon- und
Telefax-Nummer des Kundendienststützpunktes u.ä.,
erforderliche Hilfsmittel und Hilfsstoffe sowie
Sonderwerkzeuge, Schmierstoffe und Reinigungsgeräte,
Wartungs- und Inspektionsintervalle, Mess- und
Prüfgrößen und die erforderlichen Messgeräte,
Qualifikation des durchführenden Personals, Protokolle
über vom AN durchgeführte Funktions- und
Leistungsmessungen sowie über Schulungen des
Bedienungspersonals, Protokolle über durchgeführte
Dichtheitsprüfungen und Abnahmebescheinigungen
behördlicher Abnahmen, Anwenderhandbuch des
eingesetzten Gebäudeautomations-Systems.

**2.7.20 Bestandsunterlagen**
Bestandsunterlagen analog vorstehender
Standardbeschreibung
Menge: 1,000 St

**2.7.30 Bestandsplan CAD**
STLB-Bau 2022-04 070
Bestandsplan erstellen, mit CAD-Programm, anhand von
Montageplänen des AN in vom AG auf
Datenträger/Schnittstelle zur Verfügung gestellten
Bauplänen des Architekten, Übergabe vor der Abnahme,
als Papierzeichnung/Plotterausdruck und
Datenträger/Schnittstelle zur CAD-Verarbeitung, farbig,
gefaltet DIN A 4, einschl. Übergabe der Pläne,
Datenaustausch über Datenträger, USB.
Menge: 1,000 St

**2.7.40 Einweisungen**
Einweisungen des technischen Personales des AGs /
Nutzers
Organisation Termin, Einladung
Vorführung / Einweisung unter Beteiligung des
jeweiligen  Werkskundendienstes
als Gesamteinweisung oder als Einzeleinweisungen
einschl. eines Protokolls mit Bestätigung der
erfolgreichen Einweisung in alle Anlagenbestandteile
Menge: 1,000 St

**2.7.50 Monteur/-in sämtliche Kosten/Zuschläge**
*** Bedarfsposition ohne GB
STLB-Bau 2022-04 091
Stundenlohnarbeiten durch Monteur/-in
der Verrechnungssatz für die jeweilige Arbeitskraft
umfasst sämtliche Aufwendungen wie Lohn- und
Gehaltskosten, Lohn- und Gehaltsnebenkosten, Zuschläge,
lohngebundene und lohnabhängige Kosten, sonstige
Sozialkosten, Gemeinkosten, Wagnis und Gewinn.
Menge: 1,000 h

**2.7.60 Aufbau Abbau fahrbares Gerüst 4Wo H 4m**
STLB-Bau 2022-04 001
Aufbauen, Abbauen fahrbares Gerüst DIN 4420-3, DIN EN
12810, einschl. Grundeinsatzzeit (4 Wochen),
Systemgerüst DIN EN 12810-1 als Rahmengerüst,
Lastklasse 3 (2 kN/m2),
Länge Gerüst/-bauteil '2' m,

Breite Gerüst/-bauteil '1,5' m, eine genutzte

Gerüstlage, Höhe der obersten Gerüstlage 4 m, im
Gebäude, Arbeitsfläche bis 5 m2, Gerüstlagen mit
allseitigem Seitenschutz, Ausführung gemäß
Einzelbeschreibung,
Einzelbeschreibungs-Nr 'einschl. An- und
Abtransport'.
Menge: 1,000 St

**2.7.70 Verlängerungswochen Gerüst**
Menge: 1,000 Wo

*Hinweis*

**2.7.80 Wartung Anlagenkomponenten KG 430**
Wartung der Lüftungsanlagen,
für alle in KG 430 aufgeführten Anlagen,
Baugruppen und Einbauteile,
bestehend aus Sicht- und Funktionsprüfung,
sowie aller sonstigen Wartungs- und Reinigungsarbeiten
(z.B. Filterwechsel, etc.),
einschl. aller Verbrauchs- und Kleinmaterialien,
Wartungshäufigkeit nach Erfordernis,
jedoch mindestens jährlich bis Gewährleistungsende (4
Jahre)
Menge: 4,000 Jr

### 3 Feuerwehr

*Hinweis*
KG 430 - Raumlufttechnische Anlagen

*Hinweis*
KG 431 - Lüftungsanlagen

#### 3.1 sonst. Ventilatoren und Zubehör

**3.1.10 Unterputzgehäuse universal, ohne Brandschutz**
Unterputzgehäuse universal, ohne Brandschutz

Einzellüftungsanlage entsprechend DIN 18017 T.3 für die
Lüftung von Toiletten, Bädern, Wohnungsküchen mittels
bedarfsgesteuerter Einzellüftungsgeräte für Unterputz-/
Aufputzeinbau zum Anschluss an eine eigene oder
gemeinsame Hauptleitung.
Nachstehende Lüftungsanlage besteht aus
Ventilatorgehäuse (Rohbauset), Ventilatoreinsatz
(Endmontageset), eventuellem
Zubehör und den Rohrsystemteilen.
zur Aufnahme eines Ventilatoreinsatzes für Einbau in
Installationsschacht, Vorwandsysteme, Wand oder Decke.
Ausblasstutzen DN 80mm nach oben, links oder rechts
abgehend, durch Umstecken auch rückseitig
positionierbar.
Integrierte luftdichte Rückluftsperrklappe,
wartungsfrei.
Komfortabler Elektro-Anschluss durch entnehmbare
Steckverbindung. Anschlussmöglichkeit für Zweitraumlüftung oder WC-Becken-Anbindung über Spülrohr
DN50/40/30 (seitlich links, rechts oder unten).
Universalgehäuse aus schlagfestem Kunststoff, weiß,
Brandklasse B2 mit rückseitigen Befestigungs-Nuten zur
Aufnahme der Montagehalterung.
Lieferung einschließlich Putzdeckel für die
Rohbauphase.
Maße: B/H/T 230x230x89mm.
Menge: 4,000 St

**3.1.20 Ventilatoreinsatz V = 100 cbm/h, Nachlauf, codierbar**
Ventilator-Einsatz mit codierbarem Nachlauf und
Intervallbetrieb, 100 m³/h Volumenstrom. Spiralgehäuse
mit aerodynamisch und akustisch optimiertem
Radial-Laufrad,
hoher Druckreserve und niedrigem Geräuschpegel.
Schallschutz entspr. DIN 4109 T.2.
Werkzeuglose Einschubmontage unter gleichzeitigem
elektrischem Kontaktschluss der Steckkupplung.
Energiesparender Kondensatormotor in geschlossenem
Aluminiumgussgehäuse. Wartungsfreie Kugellager für
40.000
Betriebsstunden.
Flache Fassade aus hochwertigem Kunststoff, Alpinweiß.
Luftfilter (Klasse G2) als Dauerfilter
(spülmaschinenfest) unter der aufklappbaren,
geschlossenen Frontplatte.
Integrierte Filter-Verschmutzungs-anzeige mit optischem
Warnhinweis für anstehende Reinigung.

Steuerung:
Nach Bedarf, über handelsüblichen Ein-/Ausschalter
(parallel mit Raumlicht), codierbare Zeitphasen:
Anlaufverzögerung 0 oder 45 Sek.,
Nachlaufzeit von 6, 10, 15 oder
21 Min., Intervall 4, 8, 12, 24 Std.
Die Intervallfunktion kann mit zusätzlichem Schalter
deaktiviert werden.

Leistung:
Planmäßiger Volumenstrom = 100 m³/h

Geräusch:
Schalldruck bei AL = 10m² = 47 dB(A)
Schallleistung 51 dB(A)

Schutzart:
IPX5 (strahlwassergeschützt), schutzisoliert, geeignet
zum Einbau im Bereich 1 von Nassräumen

Elektrische Daten:
230 V, 50 Hz, 29 Watt
Menge: 4,000 St

*Hinweis*
Abgasabsaugung Fahrzeughalle

**3.1.30 Saugschlitzkanal-Abgasabsauganlage, druckluftbetätigt**
Abgaserfassung Komplettsystem als mitfahrende,
druckluftbetätigte Saugschlitzkanal-Abgasabsauganlagen
zur 100%igen Erfassung von Fahrzeugabgasen für
Feuerwehrgerätehäuser
bestehend aus 10 m Saugschlitzkanal (200 cm²
Querschnitt) gefertigt als einteiliges Strangpreßprofil
mit gewebeverstärkter
Neoprenlippendichtung (geeignet bis 150 °C),
Verbindungshülsen, zwei Enddeckel aus Aluminiumblech,
Anschlußstutzen oben DN 150/160 und Montagekleinteile
BG geprüft und zertifiziert auf Produktsicherheit
BG geprüfte und zertifizierte Produktionsstätte
BG freigegebenes GS-Siegel
Menge: 2,000 St

**3.1.40 Endanschlag mit Federpuffer**
Endanschlag mit Federpuffer, zum sanften Abbremsen des
Saugwagens
Menge: 2,000 St

**3.1.50 Befestigungssatz für Saugschlitzkanal**
Befestigungssatz für vorgenannten Saugschlitzkanal
(10m) zur Decken-/Trägermontage an der
Trapezblechunterseite bzw. an den Flanschen der
Stahlbinder (aller 4,2 m)
mittels Trapezblechhänger, Trägerklauen und
Aufhängungen
aus Rundrohr mit Gewinde und Augenschrauben, zur
stufenlosen
Längenanpassung bis 1m Abhanghöhe
Menge: 2,000 St

**3.1.60 Saugeinheit mit Saugwagen DN 100**
Saugeinheit für vorgenanntes System bestehend
aus:
Saugwagen DN 100, aus stabiler Aluguß-Düse mit
verschraubten Seitenteilen, 8 kugelgelagerte
wartungsfreie Laufrollen, Rückschlagklappe, 5,00m
Hochtemperatur-Abgasschlauch DN 100, Balanciereinheit,
druckluftgesteuerte Ablöseautomatik mit Druckregler und
Manometer, Abkopplungsventil, drehbare
Sicherheitsablösung (Vermeidung von
Schlauchverdrehungen beim Aufstecken), Handschalter am
Schlauch, Druckluftschlauchpaket (Druckluftkomponenten
bis 10bar geeignet), Spezialerfassungsdüse DN 125 für
100%ige Erfassung der Fahrzeugabgase
Menge: 2,000 St

**3.1.70 Schlauchmagazin für Saugschlitzkanal**
Schlauchmagazin für vorgenannten Saugschlitzkanal
Halterungen gefertigt aus pulverbeschichtetem
Stahlblech und
Halteklemmen aus Aluminium, verzinktes Stahlseil 2mm,
Verbindungsmaterial. Einschließlich
Druckluftspiralschlauch 6/4 mit innenliegender
Zuleitung für Druckschalter. Der Druckschalter kann so
direkt in den Saugwagen eingebaut werden. Druckschalter
im Saugschlitzkanal sind unzulässig.
Menge: 2,000 St

**3.1.80 Überschubbegrenzer**
Überschubbegrenzer, gefertigt aus galvanisch verzinktem
Stahl. Durch die genaue Positionierung ist eine 100%ige
Erfassung der Abgase sichergestellt. Geeignet zur
Befestigung am Auspuffendrohr. Fertigung nach Aufmaß
vor Ort.
Menge: 2,000 St

**3.1.90 Radialventilator Abgas**
Radialventilator, solide Industrieausführung aus
Stahlblech gefertigt, lackiert, Flügelrad statisch und
dynamisch ausgewuchtet, guter Wirkungsgrad,
einschließlich Standfuß oder saugseitiger
Schnellspannflansch, Saugstutzen DN 160, Druckstutzen
DN 200, max. Volumenstrom: 1950m³/h, Pressung: 1270Pa,
1,10 kW, 3ph., 400V
Menge: 1,000 St

**3.1.100 Schalldämmhaube Radialventilator Abgas**
Schalldämmhaube, aus verzinktem Stahlblech, aufgebaut
auf solidem Grundrahmen, mit Mineralwoll- /
Noppenschaumdämmung 40mm, mit Wartungstür,
Schalldämpfung ca. 15dB(A)
Haubengrundfläche ca. 650x650mm
Höhe mit Fuß ca. 765mm
Gewicht ca. 35 kg
einschl. System zur Kühlluftzuführung für den
Ventilatormotor
Menge: 1,000 St

**3.1.110 Befestigungssatz Radialventilator Abgas**
Befestigungssatz Radialventilator mit Schalldämmhaube,
zur Befestigung an vorgenannter Deckenkonstruktion
(Trapezblech mit Stahlbindern aller 4,2m) und mithin:
Abhängekonstruktion aus verzinkten Systemschienen
1 St. Schwingmetall-Satz, 4 Stück
1 St. Gummimanschette mit Befestigungsschellen, DN 160
1 St. Gummimanschette mit Befestigungsschellen, DN 200
Menge: 1,000 St

**3.1.120 Reparaturschalter**
Reparatur-Notschalter, allpolige Abschaltung,
Schaltleistung bis 4 kW
Menge: 1,000 St

**3.1.130 Ventilator-Nachlaufsteuerung**
Ventilator-Nachlaufsteuerung
In solidem, pulverbeschichteten Metallgehäuse. Diese
Schaltung
ermöglicht das automatische Anlaufen der Absauganlage
beim Öffnen der Tore über einen potentialfreien Kontakt
(Taster, bauseitiger Impulsschalter) oder durch den
Druckdifferenzschalter, Zeitschaltrelais, mit
Motorschutzschalter,
Betriebsmeldung mit potentialfreiem Kontakt am Schütz,
Störmeldung.
Schaltstellungen:
AUTOMATIK/AUS/HAND.
Für Ventilatoren von 0,55kW- 1,5kW
Menge: 1,000 St

**3.1.140 Signalleuchte grün**
Signalleuchte grün zur Anzeige des Betriebszustandes
der
Abgasabsauganlage. Einschließlich LED-Leuchtmittel und
Beschriftung, 230V.
Menge: 1,000 St

**3.1.150 Druckdifferenzschalter**
Druckschalter, Kunststoffgehäuse schlagfest,
werkseingestellt, hysteresefreie Ausführung, mit
Metallgewindeanschluß
Menge: 2,000 St

#### 3.2 Lüftungskanäle/-Leitungen und Zubehör

*Hinweis*
Hinweis
Die nachfolgend aufgeführten Ausführungen zielen darauf
ab, eine den hygienischen Empfehlungen der VDI 6022,
der Stufe Empfehlung entsprechende, sowie energetisch
optimierte RLT-Anlage nach DIN EN 16798 zu erstellen.
Die weitergehenden detaillierten Anforderungen dieser
Richtline/Norm sind zu beachten.

Von den verwendeten Materialien dürfen keine Emissionen
gesundheitsgefährdender Stoffe ausgehen und diese
dürfen keine Nährböden für Mikroorganismen bieten.
Die Oberflächen, insbesondere der Schalldämpfer, sind
abriebfest auszuführen.
Die Materialeignung ist durch entsprechende
Erfahrungswerte, Untersuchungsergebnisse oder
Zertifizierungen auf Anforderung zu belegen.

Werkseitige Vorreinigung und entsprechender Schutz der
Bauteilöffnungen gegen Verunreinigungen beim Transport
durch Verpackung ab Herstellerwerk ist notwendig.
Auch ist eine entsprechende Abdeckung von offenen
Kanalteilen nach jedem Werktag anzubringen, sodass
Verunreinigungen vorgebeugt werden kann.

Reinigungsöffnungen mindestens aller 7,50 m, sowie vor
und hinter Einbauteilen (Abweichung bei Küchenlüftung).

Hilfs-, Dicht- und Schmiermittel, sowie Rohrschellen,
Klemmringe, 0-Ringe u.ä. werden als im Angebotspreis
mit inbegriffen verstanden.

**3.2.10 Wickelfalzrohr Stahl verz DN100**
STLB-Bau 2022-04 075
Wickelfalzrohr aus verzinktem Stahl,
Luftdichtheitsklasse ATC3 DIN EN 16798-3, Maße DIN EN
1506, DN 100, mit Einsteckende, geschraubt/genietet,
Druckbereich von -750 bis 2000 Pa, mit
Aufhänge-/Auflagekonstruktion, schallgedämmt,
befestigen mit Befestigungsmitteln mit
bauaufsichtlichem Verwendbarkeitsnachweis einschl.
Bohrungen, Befestigungsuntergrund Stahlbeton.
Menge: 10,000 m

**3.2.20 Wickelfalzrohr Stahl verz. DN125**
desgleichen wie vor, jedoch:
Wickelfalzrohr
Nennweite 125
Menge: 6,000 m

**3.2.30 Wickelfalzrohr Stahl verz. DN160**
desgleichen wie vor, jedoch:
Wickelfalzrohr
Nennweite 160
Menge: 15,000 m

**3.2.40 Wickelfalzrohr Stahl verz. DN200**
desgleichen wie vor, jedoch:
Wickelfalzrohr
Nennweite 200
Menge: 6,000 m

**3.2.50 Bogen Luftleitg rund 90Grad Stahl verz**
STLB-Bau 2022-04 075
Bogen, für Luftleitung, rund, Luftdichtheitsklasse ATC3
DIN EN 16798-3, 90 Grad, aus verzinktem Stahl, DN 100,
mit Einsteckenden, mit Lippendichtung, selbstsichernd,
Druckbereich von -750 bis 1000 Pa, mit
Aufhänge-/Auflagekonstruktion DIN EN 12236,
schallgedämmt, befestigen mit Befestigungsmitteln mit
bauaufsichtlichem Verwendbarkeitsnachweis einschl.
Bohrungen, Befestigungsuntergrund Stahlbeton.
Menge: 8,000 St

**3.2.60 Bogen Stahl verz. DN125**
desgleichen wie vor, jedoch:
Nennweite 125
Menge: 4,000 St

**3.2.70 Bogen Stahl verz. DN160**
desgleichen wie vor, jedoch:
Nennweite 160
Menge: 6,000 St

**3.2.80 Bogen Stahl verz. DN200**
desgleichen wie vor, jedoch:
Nennweite 200
Menge: 4,000 St

**3.2.90 Übergangsstück Luftleitg rund Stahl verz DN125**
STLB-Bau 2020-10 075
Übergangsstück, für Luftleitung, rund,
Luftdichtheitsklasse ATC3 DIN EN 16798-3, konisch, Maße
DIN EN 1506, aus verzinktem Stahl, größter DN 125, mit
Einsteckenden, mit Lippendichtung, selbstsichernd,
geschraubt/genietet, Druckbereich von -750 bis 2000 Pa,
mit Aufhänge-/Auflagekonstruktion DIN EN 12236,
schallgedämmt, befestigen mit Befestigungsmitteln mit
bauaufsichtlichem Verwendbarkeitsnachweis einschl.
Bohrungen, Befestigungsuntergrund Stahlbeton.
Menge: 10,000 St

**3.2.100 Übergangsstück Stahl verz. DN160**
desgleichen wie vor, jedoch:
Nennweite 160
Menge: 4,000 St

**3.2.110 Übergangsstück Stahl verz. DN200**
desgleichen wie vor, jedoch:
Wickelfalzrohr, Übergangsstück
Nennweite 200
Menge: 1,000 St

**3.2.120 Steckverbinder Luftleitg rund Stahl verz**
STLB-Bau 2022-04 075
Steckverbinder, für Luftleitung, rund,
Luftdichtheitsklasse ATC3 DIN EN 16798-3, Maße DIN EN
1506, aus verzinktem Stahl, DN 100, Druckbereich von
-750 bis 2000 Pa, mit Aufhänge-/Auflagekonstruktion DIN
EN 12236, schallgedämmt, befestigen mit
Befestigungsmitteln mit bauaufsichtlichem
Verwendbarkeitsnachweis einschl. Bohrungen,
Befestigungsuntergrund Stahlbeton.
Menge: 20,000 St

**3.2.130 Steckverbinder Luftleitg rund Stahl verz DN125**
desgleichen wie vor, jedoch:
Nennweite 125
Menge: 10,000 St

**3.2.140 Steckverbinder Luftleitg rund Stahl verz DN160**
desgleichen wie vor, jedoch:
Nennweite 160
Menge: 5,000 St

**3.2.150 Steckverbinder Luftleitg rund Stahl verz DN200**
desgleichen wie vor, jedoch:
Nennweite 200
Menge: 3,000 St

**3.2.160 Abzweigstück Luftleitg rund 90Grad Stahl verz DN100**
STLB-Bau 2020-10 075
Abzweigstück, für Luftleitung, rund,
Luftdichtheitsklasse ATC3 DIN EN 16798-3, 90 Grad, Maße
DIN EN 1506, aus verzinktem Stahl, größter DN 100, mit
Einsteckenden, mit Lippendichtung, selbstsichernd,
geschraubt/genietet, min./max. Temperatur der
geförderten Luft -15 bis 40 Grad C, Druckbereich von
-750 bis 2000 Pa, mit Aufhänge-/Auflagekonstruktion DIN
EN 12236, schallgedämmt, befestigen mit
Befestigungsmitteln mit bauaufsichtlichem
Verwendbarkeitsnachweis einschl. Bohrungen,
Befestigungsuntergrund Stahlbeton.
Menge: 5,000 St

**3.2.170 Abzweigstück 90Grad Stahl verz. DN125**
desgleichen wie vor, jedoch:
Nennweite 125
Menge: 2,000 St

**3.2.180 Abzweigstück 90Grad Stahl verz. DN160**
desgleichen wie vor, jedoch:
Nennweite 160
Menge: 2,000 St

**3.2.190 Abzweigstück 90Grad Stahl verz. DN200**
desgleichen wie vor, jedoch:
Wickelfalzrohr, Abzweigstück 90°
Nennweite 200
Menge: 1,000 St

**3.2.200 Enddeckel Luftleitg rund Stahl verz DN100**
STLB-Bau 2022-04 075
Enddeckel, für Luftleitung, rund Luftdichtheitsklasse
ATC3 DIN EN 16798-3, Maße DIN EN 1506, aus verzinktem
Stahl, DN 100, zum Einstecken, mit Lippendichtung,
min./max. Temperatur der geförderten Luft -15 bis 40
Grad C, Druckbereich von -750 bis 2000 Pa, mit
Aufhänge-/Auflagekonstruktion DIN EN 12236,
schallgedämmt, befestigen mit Befestigungsmitteln mit
bauaufsichtlichem Verwendbarkeitsnachweis einschl.
Bohrungen, Befestigungsuntergrund Stahlbeton.
Menge: 1,000 St

**3.2.210 Enddeckel Luftleitg rund Stahl verz DN125**
desgleichen wie vor, jedoch:
Nennweite 125
Menge: 1,000 St

**3.2.220 Enddeckel Luftleitg rund Stahl verz DN160**
desgleichen wie vor, jedoch:
Nennweite 160
Menge: 1,000 St

**3.2.230 Luftltg rund flexibel Alu DN100 ATC3 Aufhänge-/Auflagekonstruktion schallg.**
STLB-Bau 2020-10 075
Luftleitung, rund, flexibel, aus Aluminium, Ausführung
C DIN EN 13180, DN 100, min./max. Temperatur der
geförderten Luft -15 bis 40 Grad C,
Luftdichtheitsklasse ATC3 DIN EN 16798-3, mit
Aufhänge-/Auflagekonstruktion DIN EN 12236,
schallgedämmt, befestigen mit Befestigungsmitteln mit
bauaufsichtlichem Verwendbarkeitsnachweis einschl.
Bohrungen, Befestigungsuntergrund Stahlbeton.
Menge: 4,000 m

*Hinweis*
VOLUMENSTROMREGLER/SONST. KLAPPEN

**3.2.240 Drosselklappe DN160 Stahl verz Gehäuse Stahl verz**
STLB-Bau 2022-04 075
Drosselklappe für Luftleitungseinbau, DN 160,
Klappenwellen wartungsfrei gelagert, mit Hebel,
Feststellvorrichtung, Stellungsanzeige, Klappenblatt
aus verzinktem Stahl, als Lochblech, Gehäuse aus
verzinktem Stahl, Verbindung mit Einsteckenden,
geschraubt/genietet, mit Dichtungsband.
Menge: 2,000 St

**3.2.250 Rückschlagklappe DN160 Gehäuse Stahl verz**
STLB-Bau 2022-04 075
Rückschlagklappe, rund, für horizontalen
Luftleitungseinbau, DN 160, Klappe geteilt,
Sperrfunktion durch Feder, Klappe und Gehäuse aus
verzinktem Stahl, Verbindung mit Einsteckenden,
geschraubt/genietet, mit Dichtungsband.
Menge: 2,000 St

*Hinweis*
SCHALLDÄMPFER

**3.2.260 Schalldämpfer rund Druckdifferenz bis 30Pa DN200**
STLB-Bau 2022-04 075
Schalldämpfer, rund, für Luftleitungseinbau einschl.
Gehäuse, Druckdifferenz bis 30 Pa,
Mind.-Dämpfung bei den Oktavmittenfrequenzen
63/125/250/500/1000/2000/4000/8000 Hz in dB '15'

wirksame Schalldämpferlänge in mm '900'

DN 200, Hygieneanforderungen VDI 6022 Blatt 1, mit
Kulisse/Kern, Luftdichtheitsklasse ATC3 DIN EN 16798-3,
Außenrohr aus verzinktem Stahl, Innenrohr perforiert,
aus verzinktem Stahl, Baustoffklasse DIN 4102-1 A
(nichtbrennbar); DIN EN 13501-1 A1, A2 s1 d0
(nichtbrennbar), Verbindung mit Einsteckenden, mit
Lippendichtung, geschraubt/genietet, mit Dichtungsband.
Menge: 1,000 St

#### 3.3 Dach-/Wanddurchführungen

**3.3.10 Dachdurchführung rund mit Flansch, gedämmt, Di160mm**
Runde Dachdurchführung bestehend aus vertikalem Rohr,
aus verzinktem Stahl mit Innenisolierung und innenrohr
mit angebautem, abgedichteten Dachflansch.
Steildachausführung mit Flansch aus verz. Stahl.
Die Isolierung ist unten geschlossen, das Innenrohr als
Nippel verlängert.
Material: Verzinktes Stahlblech
Dachneigung: 1-45° gem. Aufmaß vor Ort
Anschlussdurchmesser Wickelfalzrohr unten: D160mm
Dachdurchführung außen: D250mm
Menge: 1,000 St

**3.3.20 Adapter für Dachhaube, Di160/Da250mm**
Adapter für die Montage der Dachhaube, schließt die
Dachdurchführung ab und nimmt die Haube auf.
Material: Verzinktes Stahlblech
Anschlussdurchmesser Wickelfalzrohr unten: D160mm
Dachdurchführung außen: D250mm
Menge: 1,000 St

**3.3.30 Dachhaube Abluft rund, Di160mm**
Dachhaube für Zu - und Abluft zum Anschluß an runde
Rohrleitungen, aus verzinktem Blech, mit seitlich
umlaufender Regenschürze und innenliegendem
Schutzgitter. Anschluß an Rohrleitungen mit
Einsteckende.

Material: Verzinktes Stahlblech
Anschlussdurchmesser: D160mm
Menge: 1,000 St

**3.3.40 Wand-/Deckendurchführung Stahl verz runde Luftleitg Durchm. 100-250mm**
STLB-Bau 2022-04 075
Wand-/Deckendurchführung aus verzinktem Stahl, mit
Mineralwollefüllung, Schichtdicke mind. 20 mm,
Brandverhaltensklasse DIN EN 13501-1 A1
(nichtbrennbar), mit beidseitigem Mauerabschlussflansch
aus verzinktem Stahl, für runde Luftleitungen,
Durchmesser über 100 bis 250 mm, Wand-/Deckendicke über
150 bis 350 mm.
Menge: 1,000 St

**3.3.50 Fortluftdurchlass 135Grad rund**
Wandausblas DN200, Stahl verzinkt
mit 45° schrägem Ausblasstutzen und Vogelschutzgitter
Länge bis 50cm
Menge: 1,000 St

*Hinweis*
KG 439 - Lufttechnische Anlagen, Sonstiges

#### 3.4 Isolierung Lüftung

**3.4.10 Wärmedämmung Luftltg DN160 Gebäude Mineralwolle AS-Qualität Matte D 20mm**
STLB-Bau 2022-04 047
Wärmedämmung ohne Ummantelung DIN 4140 an haus- und
betriebstechnischen Anlagen, an Luftleitung, rund, DN
160, Mindestabstände DIN 4140 sind nicht eingehalten,
im Gebäude, keine ausreichende Konvektion bzw.
unzureichender Abstand zu Objekten, Dämmung aus
Mineralwolle DIN EN 14303, AS-Qualität, als
Lamellenmatte, Dämmschichtdicke 20 mm, Baustoffklasse
DIN 4102-1 A (nichtbrennbar), Wärmeleitfähigkeit 0,040
W/(mK) bei 40 Grad C Mitteltemperatur DIN EN 12667,
kaschiert mit Alufolie, Arbeitshöhe des Montageortes
bis 3,5 m über der Standfläche des hierfür
erforderlichen Gerüstes, die Vorhaltung des Gerüsts für
Arbeiten anderer AN wird gesondert vergütet.
Menge: 2,000 m

**3.4.20 Wärmedämmung Luftltg DN 200**
desgleichen wie vor, jedoch:
DN200
Menge: 2,000 m

#### 3.5 Sonstiges

**3.5.10 Profilstahlkonstruktion, Stahl, verzinkt**
Profilstahlkonstruktion für Stütz-, Hänge-, Trag- und
Sonderbefestigungen aus Profilschienen, Fertigelemente
aus vorgefertigten Installationsbausteinen,
Verschraubungs- und Verbindungszubehör mit Schrauben,
Beilagscheiben, Muttern, etc., sind in den
Einheitspreis mit
einzurechnen,
mit für Zugzonen zugelassenen Dübeln,
Ausführung sendzimiert verzinkt,
mit statischem Nachweis nach Erfordernis,
Abrechnung nach Handelsgewichten,

liefern und fachgerecht montieren incl. aller
Nebenleistungen
Menge: 60,000 kg

**3.5.20 Ablaufstutzen Lüftungskanal, 1"**
Ablaufstutzen 1" dient zur Ableitung von Kondensat und
anderen Flüssigkeiten aus runden und eckigen
Luftleitungssystemen und Geräten. Der Ablaufstutzen
verfügt über einen kleinen Trichter (Konusscheibe) und
zeichnet sich durch einen geringen Montageaufwand, Loch
bohren und Stutzen einbauen, aus. Sämtliche Teile des
Ablaufstutzen sind korrosionsgeschützt.
Material: Messing verchromt
Menge: 2,000 St

**3.5.30 Geruchverschluss Schwimmerkugel druckseitig 500Pa Zulauf DN40 DN40 Schraubdeckel Nachfüllvorrichtung**
STLB-Bau 2022-04 075
Geruchverschluss für luftseitigen Anbau an RLT-Geräte
zur Kondensatableitung mit eingelegter Schwimmerkugel
als Rückschlagventil, zum druckseitigen Anschluss,
Standrohr aus PP (Polypropylen), weiß, Betriebsdruck
bis 500 Pa, Zulaufanschluss mit Gummimanschette für
Geräteablauf DN 40, Ablaufdurchmesser DN 40,
Schraubdeckel als Wartungsöffnung und
Nachfüllvorrichtung.
Menge: 1,000 St

**3.5.40 Bezeichnungsschild Stahl verz Kunststoffabdeck. H 100mm B 100mm kleben**
STLB-Bau 2019-10 042
Bezeichnungsschild, Farbe und Beschriftung nach Angaben
des AG, aus verzinktem Stahl mit Kunststoffabdeckung,
Beschriftung 3-zeilig, gedruckt, rechteckig, Höhe 100
mm, Breite 100 mm, Befestigung durch Kleben,
Befestigungsuntergrund Stahl.
Menge: 5,000 St

**3.5.50 Flußrichtungspfeil**
Flußrichtungspfeil aus PVC
Kennfarben gemäß DIN 2404,
Befestigung auf der Dämmschicht,
bzw. Ummantelung
Befestigungsart: Kleben
Menge: 25,000 St

**3.5.60 Funktionsmessung**
Luftmengenmessung je Prüfstelle, einschließlich
Berechnung der Saugleistung und Erfassung der Werte,
alle
Messwerte werden dokumentiert und in einem
Soll-Istvergleich zusammengestellt, die zum Nachweis
von
Funktionen und Verteilung erforderlichen Hilfsmittel
(z. B. Rauchproben) stellt der AN, die Messgeräte sind
vom AN zur Verfügung zu stellen.
Menge: 1,000 St

**3.5.70 Anlageninterne Elektroinstallation**
Installation aller erforderlichen
Elektroverbindungsleitungen
zur betriebsfertigen Verwendung der vorgenannten
Absauganlage innerhalb der Fahrzeughalle inkl.
Kabelverlegung, Anklemmen und Auflegen.
Einzukalkulieren sind je 10m Steuerleitung (2 x
0,75mm²) je Stellplatz und 10m Verbindungsleitung vom
Steuerkasten zum Ventilator (4 x 2,5mm²). inkl.
Installationsmaterial.

Ausführung gem. VDE Richtlinien unter Beachtung der
Aufstellsituation des Gerätes.

Das Verlegen und Anklemmen der Haupteinspeisung erfolgt
bauseits.
Menge: 1,000 St

**3.5.80 Werksinbetriebnahme Absauganlage**
Hersteller-Inbetriebnahme u. Einweisung der
vorgenannten Absauganlage

Die Inbetriebnahme vom Hersteller-Kundendienst
beinhaltet:
- Funktionskontrolle aller Bauteile
- Überprüfung der Sicherheitseinrichtungen der
gelieferten
Komponenten
- Sicherstellung einer hohen Betriebssicherheit
- Parametrierung  aller Regelungsfunktionen
- Energetisch optimierter Betrieb
- Erstellung vom IBN-Protokoll
- Eine Einweisung des bei der Inbetriebnahme anwesenden
Betriebspersonals erfolgt im Zuge der Inbetriebnahme
- Die Arbeiten werden, gemäß den gesetzlichen
Vorschriften, nur durch zertifizierte Servicetechniker
nach VDI 6022 durchgeführt
Menge: 1,000 St

*Hinweis*
KG 490 - Sonstige Maßnahmen für technische Anlagen

*Hinweis*
KG 499 - Sonstiges zur KG 490

#### 3.6 Schlitz- und Stemmarbeiten

**3.6.10 Kernbohrung, bis D=10cm, Mauerwerk**
Bohren von Löchern in senkrechten Bauteilen,
Herstellung in einem Arbeitsgang, in Mauerwerk,
Zur Leistung gehören der Einsatz von
Wasserauffangbecken und -trichtern, Wassersauger
während der gesamten Bohrzeit sowie die Beseitigung der
Bohrkerne.
Durchmesser:  bis 10 cm
Wandstärke:  bis 60 cm
Menge: 2,000 St

**3.6.20 Kernbohrung, bis D=20cm, Mauerwerk**
desgleichen wie vor, jedoch:

Durchmesser:  bis 20 cm
Wandstärke:  bis 60 cm
Menge: 2,000 St

**3.6.30 Kernbohrung, bis D=30cm, Mauerwerk**
desgleichen wie vor, jedoch:

Durchmesser:  bis 30 cm
Wandstärke:  bis 60 cm
Menge: 4,000 St

**3.6.40 Durchbruch herstellen Mauerwerk Betonstein 400-500cm2 T 20-25cm 15kN/m3 Geräteeinsatz mgl. laden transp. LKW AN entsorgen nicht schadstoffbelastet AVV170101 Vergüt.Entsorg. AN**
STLB-Bau 2022-04 084
Durchbruch herstellen, Untergrundfläche senkrecht, aus
Mauerwerk aus Betonstein, 2-seitig geputzt,
Einzelöffnung über 400 bis 500 cm2, Tiefe über 20 bis
25 cm, Hilfsschnitte werden nicht gesondert vergütet,
Wichte des Abbruchstoffes DIN EN 1991-1-1 15 kN/m3,
Geräteeinsatz ist möglich, max. Gesamtgewicht bis 0,2
t, Ausführung innerhalb des Bauwerks, Ausführung in
allen Geschossen, Arbeitshöhe bis 4 m, Erschwernis
durch horizontale und vertikale Förderwege von der
Abbruchstelle zur Bereitstellungsfläche/zum Ladeplatz,
vertikaler Förderweg '10' m,
horizontaler Förderweg '40' m,

aufgenommene Stoffe sammeln, ohne Zerkleinerung, auf
LKW des AN laden, transportieren, entsorgen, zum
Lager/zur Anlage nach Wahl des AN,
Abfall ist nicht gefährlich, nicht schadstoffbelastet,
Zuordnung Z 0 (uneingeschränkter Einbau),
Abfallschlüssel nach AVV (Abfallverzeichnis-Verordnung)
170101 Beton, Mengenermittlung nach Aufmaß,
Vergütung der Entsorgung übernimmt AN.
Menge: 4,000 St

**3.6.50 Ausschnitt Sandwichplatte, D=30cm**
Ausschnitt in Sandwichplatte, rund, bis Durchmesser
30cm, Trapezblech/PUR-Dämmung/Trapezblech, senkrechtes
Bauteil, Ausführung innerhalb des Bauwerks, Ausführung
in allen Geschossen, Arbeitshöhe bis 4 m, mit
geeignetem Werkzeug
Menge: 1,000 St

#### 3.7 Sonstiges

*Hinweis*
STLB-Bau 2017-04 099
Die vom AN zu erstellenden Unterlagen, mit
CAD-Programm, als Montagepläne und -unterlagen, werden
nach abgestimmten Terminplänen dem AG zur Genehmigung
3-fach zur Verfügung gestellt, als
Papierzeichnung/Plotterausdruck, Ausdruck farbig, auf
DIN A 4, Format gefaltet.

**3.7.10 Montageplanung**
Montageplanung analog vorstehender Standardbeschreibung
Menge: 1,000 St

*Hinweis*
STLB-Bau 2017-04 099
Bestandsunterlagen, bestehend aus Bestandsplänen,
Beschreibung der Anlagen mit Grund- und
Verfahrensfließschemata DIN EN ISO 10628,
Funktionsbeschreibungen, Zusammenstellung der Anlagen
mit allen Leistungen der Bauelemente, Zusammenstellung
einzuhaltender Raumanforderungen, Betriebsanleitung mit
Beschreibung der Bedienungsvorgänge für automatischen
Betrieb und Handbetrieb im Störfall, mit Angaben über
Einbauorte und Funktionen der Schalt-, Mess-, Steuer-
und Regelgeräte, von Sicherheitseinrichtungen und
-schaltungen, Erklärung der Signalanzeigen für Betrieb,
Störung und Alarm, Wartungsanleitung mit Liste aller
Bauteile mit Angaben Hersteller/Typ, Bestelldaten mit
Leistungen, Maße, Ersatzteile, Anschrift, Telefon- und
Telefax-Nummer des Kundendienststützpunktes u.ä.,
erforderliche Hilfsmittel und Hilfsstoffe sowie
Sonderwerkzeuge, Schmierstoffe und Reinigungsgeräte,
Wartungs- und Inspektionsintervalle, Mess- und
Prüfgrößen und die erforderlichen Messgeräte,
Qualifikation des durchführenden Personals, Protokolle
über vom AN durchgeführte Funktions- und
Leistungsmessungen sowie über Schulungen des
Bedienungspersonals, Protokolle über durchgeführte
Dichtheitsprüfungen und Abnahmebescheinigungen
behördlicher Abnahmen, Anwenderhandbuch des
eingesetzten Gebäudeautomations-Systems.

**3.7.20 Bestandsunterlagen**
Bestandsunterlagen analog vorstehender
Standardbeschreibung
Menge: 1,000 St

**3.7.30 Bestandsplan CAD**
STLB-Bau 2022-04 070
Bestandsplan erstellen, mit CAD-Programm, anhand von
Montageplänen des AN in vom AG auf
Datenträger/Schnittstelle zur Verfügung gestellten
Bauplänen des Architekten, Übergabe vor der Abnahme,
als Papierzeichnung/Plotterausdruck und
Datenträger/Schnittstelle zur CAD-Verarbeitung, farbig,
gefaltet DIN A 4, einschl. Übergabe der Pläne,
Datenaustausch über Datenträger, USB.
Menge: 1,000 St

**3.7.40 Einweisungen**
Einweisungen des technischen Personales des AGs /
Nutzers
Organisation Termin, Einladung
Vorführung / Einweisung unter Beteiligung des
jeweiligen  Werkskundendienstes
als Gesamteinweisung oder als Einzeleinweisungen
einschl. eines Protokolls mit Bestätigung der
erfolgreichen Einweisung in alle Anlagenbestandteile
Menge: 1,000 St

**3.7.50 Monteur/-in sämtliche Kosten/Zuschläge**
*** Bedarfsposition ohne GB
STLB-Bau 2022-04 091
Stundenlohnarbeiten durch Monteur/-in
der Verrechnungssatz für die jeweilige Arbeitskraft
umfasst sämtliche Aufwendungen wie Lohn- und
Gehaltskosten, Lohn- und Gehaltsnebenkosten, Zuschläge,
lohngebundene und lohnabhängige Kosten, sonstige
Sozialkosten, Gemeinkosten, Wagnis und Gewinn.
Menge: 1,000 h

**3.7.60 Aufbau Abbau fahrbares Gerüst 4Wo H 4m**
STLB-Bau 2022-04 001
Aufbauen, Abbauen fahrbares Gerüst DIN 4420-3, DIN EN
12810, einschl. Grundeinsatzzeit (4 Wochen),
Systemgerüst DIN EN 12810-1 als Rahmengerüst,
Lastklasse 3 (2 kN/m2),
Länge Gerüst/-bauteil '2' m,

Breite Gerüst/-bauteil '1,5' m, eine genutzte

Gerüstlage, Höhe der obersten Gerüstlage 4 m, im
Gebäude, Arbeitsfläche bis 5 m2, Gerüstlagen mit
allseitigem Seitenschutz, Ausführung gemäß
Einzelbeschreibung,
Einzelbeschreibungs-Nr 'einschl. An- und
Abtransport'.
Menge: 1,000 St

**3.7.70 Verlängerungswochen Gerüst**
Menge: 1,000 Wo

**3.7.80 Hubarbeitsbühne selbstfahrend H 8m Tragfähigkeit 300kg anfahren abfahren umsetzen vorhalten**
Selbstfahrende Hubarbeitsbühne für Arbeiten in einer
Höhe von 8 m, Tragfähigkeit mind. 300 kg, vom Korb
steuerbar, anfahren, abfahren und umsetzen.
einschl. Grundeinsatzzeit (2 Wochen)
Menge: 1,000 St

*Hinweis*

**3.7.90 Wartung Anlagenkomponenten KG 430**
Wartung der Lüftungsanlagen,
für alle in KG 430 aufgeführten Anlagen,
Baugruppen und Einbauteile,
bestehend aus Sicht- und Funktionsprüfung,
sowie aller sonstigen Wartungs- und Reinigungsarbeiten
(z.B. Filterwechsel, etc.),
einschl. aller Verbrauchs- und Kleinmaterialien,
Wartungshäufigkeit nach Erfordernis,
jedoch mindestens jährlich bis Gewährleistungsende (4
Jahre)
Menge: 4,000 Jr

USt %: 19,00
